# Sanierung Sportplatz Lenzen
Angebotsaufforderung (GAEB DA XML 3.3, DA83)
Projekt: 23-04-O
Währung: EUR
Bieterkommentare zugelassen: nein
Erstellt mit: COSOBA-AVA-SYSTEM V9/ GXML Toolbox V3.3 R20230503, AVA.relax, 13.07.2026

## 260611 Sanierung Sportplatz Lenzen
Datum: 11.06.2026

### Titel 01 500 Freianlage

*Hinweis: BAULEISTUNGSBESCHREIBUNG*
0  Bauleistungsbeschreibung
0.1  Allgemeines
0.1.1  Der Auftragnehmer (AN) arbeitet sein Angebot nach folgenden Unterlagen aus:
 Teilnahmebedingungen
 Zusätzlichen Vertragsbedingungen
 Besonderen Vertragsbedingungen
 Leistungsverzeichnis (LV)
 dieser Bauleistungsbeschreibung
 Planzeichnungen
  Die Preisermittlung für die vertragliche Leistung (Urkalkulation) ist dem Auftraggeber bei Vertragsunterzeichnung in einem verschlossenen Umschlag zur Aufbewahrung zu übergeben.
0.1.2  Alle Leistungen gelten als vollständige Arbeiten nach europäischen Qualitätsnormen und -standards. Sie umfassen, sofern im LV nichts Anderes beschrieben ist, das Liefern, Herstellen und Einbauen einschließlich aller Nebenleistungen und Kleinteile.
0.1.3  Soweit in der Leistungsbeschreibung auf Technische Spezifikationen Bezug genommen wird, werden auch ohne den ausdrücklichen Zusatz „oder gleichwertig", immer gleichwertige Technische Spezifikationen in Bezug genommen.
0.1.4  Die textlichen Beschreibungen im LV stehen vorrangig neben textlichen und zeichnerischen Angaben auf technischen Planzeichnungen. Alle Angaben und Maße sind auf der Baustelle zu überprüfen. Etwaige Unstimmigkeiten, Abweichungen und technische Bedenken sind unverzüglich und vor Ausführung von Leistungen der Bauüberwachung mitzuteilen und zur Klärung zu führen.
0.1.5  Der AN benennt einen verantwortlichen Bauleiter, der die in der Bauordnung des jeweiligen Bundeslandes aufgeführten Voraussetzungen erfüllt. Ein Wechsel dieses Bauleiters ist nur mit Zustimmung des Auftraggebers (AG) und der Bauaufsicht gestattet. Die Benennung hat schriftlich zu erfolgen. Änderungen bedürfen der schriftlichen Zustimmung.
Weisungen der Bauüberwachung und des AG entbinden in keinem Fall von der ausschließlichen Verantwortung gegenüber den Aufsichtsbehörden und der genauen Einhaltung aller einschlägigen Normen und Vorschriften.
0.1.6  Der AN hat alle zur Erfüllung der Vertragsleistungen evtl. erforderliche Anmeldungen oder Besichtigungsanzeigen vor Behörden rechtzeitig vorzunehmen und AG bzw. Bauüberwachung zu informieren bzw. einzubinden.
0.1.7  Der Schutz zu liefernder und auf der Baustelle gelagerter Pflanzen ist gem. FLL eine „gewerbliche Verkehrssitte" und somit nicht gesondert ausgeschrieben. Diese Kosten sind in die Pflanzleistungen einzukalkulieren.
0.1.8  Werden Bestandsflächen tangiert, die nicht bearbeitet werden, sind vom AN aussagekräftige Zustandsdokumentationen anzufertigen und von der Bauüberwachung abzeichnen zu lassen. Sie sind vom AN auf eigene Kosten nach der Baumaßnahme in den ursprünglichen Zustand zu versetzen. Darüber hinaus übernimmt der AN die volle Haftung für alle durch ihn an vorhandenen Einrichtungen wie Gebäude, Straßen und Wege, Einbauten, Vegetation verursachten unmittelbaren und mittelbaren Schäden.
0.1.9  Auf der Baustelle müssen während der Bauarbeiten mindestens ein Exemplar der Pläne und das Leistungsverzeichnis vorhanden sein.
0.1.10  Es ist ein Bauleistungsbericht zu führen und wöchentlich der Bauüberwachung auszuhändigen. Zur Kontrolle der Materiallieferungen sind der Bauüberwachung die Lieferscheine in Kopie auszuhändigen.

0.2  Angaben zu Baustelle gem. ATV DIN 18299
0.2.1  Lage der Baustelle, Umgebungsbedingungen, Zufahrtsmöglichkeiten und Beschaffenheit der Zufahrt sowie etwaige Einschränkungen bei Ihrer Benutzung: Die Baustelle befindet sich auf den Sportanlagen des SV „Blau-Weiss" Lenzen e.V. an der öffentlichen Straße „Am Volksplatz", von welcher auch die Zufahrt zum Baubereich erfolgt. Das Bearbeitungsgebiet ist bis auf´den nördlichen Bereich oberhalb der Böschung vollständig eingezäunt. Im Osten grenzt Wohnbebauung an, im Norden ein Alten- und Pflegeheim, im Süden ein fußläufiger Verbindungsweg entlang des gesamten Bearbeitungsgebietes sowie Gewerbe und Wohnbebauung und im Westen auf der gegenüberliegenden Straßenseite der Straße „Am Volksplatz" ein Hotel. Die Zufahrt ist ca. 4,50 m breit und mit Betonpflaster gepflastert.
  Die Prüfung der örtlichen Verhältnisse durch den Bieter vor Angebotsabgabe wird empfohlen. Nachträgliche Forderungen infolge mangelnder Überprüfung können nicht berücksichtigt werden.
0.2.2  Besondere Belastungen aus Immissionen sowie besondere klimatische oder betriebliche Bedingungen: Nicht bekannt.
0.2.3  Art und Lage der baulichen Anlagen: Kommunales Grundstück mit Bebauung
0.2.4  Verkehrsverhältnisse auf der Baustelle, insbesondere Verkehrsbeschränkungen: siehe 0.2.1.
  Während der Bauausführung sind möglicherweise zwei Gewerke gleichzeitig auf der Baustelle tätig. Zur Lagerung der Baustoffe, Maschinen usw. sind ausschließlich die zu bearbeitenden Flächen zu nutzen. Beschädigungen dieser sowie deren anliegender Flächen durch den AN und in seinem Auftrag ausgeführte Transporte usw. sind auf seine Kosten wiederherzustellen. Diese Erschwernis ist einzukalkulieren.
0.2.5  Für den Verkehr freizuhaltende Flächen:
  Sämtliche öffentliche Flächen im Zufahrtsbereich der Baustelle (Straßenraum, Gehwege, Parkplätze o.ä.) müssen ständig freigehalten werden.
  Die Erreichbarkeit der Baustelle, wie auch im öffentlichen Raum muss für Rettungseinrichtungen und Anwohner ständig gewährleistet sein. Erforderliche Absperrungen, auch Teilabsperrungen, sind von der Bauüberwachung zu genehmigen. Diese Erschwernisse sind einzukalkulieren.
0.2.6  Art, Lage, Maße und Nutzbarkeit von Transporteinrichtungen und Transportwegen: Nicht vorhanden.
0.2.7  Lage, Art, Anschlusswert und Bedingungen für das Überlassen von Anschlüssen für Wasser, Energie und Abwasser:
  Wasser: ist vorhanden, solange der vorhandene Brunnen und die Pumpenanlage in Betrieb verbleiben und nicht zurück gebaut werden. Nach dem Rückbau hat sich der AN eigenständig um die Bereitstellung von Wasser zu kümmern und notwendige Genehmigungen für Anschlüsse einzuholen. Kosten die dadurch entstehen, sind in die Einheitspreise einzukalkulieren.
  Strom: ist vorhanden. Der tatsächliche Stromverbrauch ist über einen Stromzähler, den der AN zu stellen hat, zu ermitteln und zu tragen.
  Abwasser: steht nicht zur Verfügung
0.2.8  Lage und Ausmaß der dem Auftragnehmer für die Ausführung seiner Leistungen zur Benutzung oder Mitbenutzung überlassenen Flächen/Räume: siehe 0.2.4
  Es stehen die Flächen der Baustelle zur Verfügung.
  Sanitäre Anlagen stehen nicht zur Verfügung.
  Alle für die Bautätigkeit beanspruchten Flächen sind nach Beendigung der Maßnahme in ihren Urzustand herzustellen, soweit im LV nicht anders beschrieben. Die Kosten hierfür sowie für die Baustelleneinrichtung sind in die Einheitspreise einzukalkulieren.
0.2.9  Bodenverhältnisse, Baugrund und seine Tragfähigkeit. Ergebnisse von Bodenuntersuchungen: Es liegt ein Bodengutachten vor (siehe Anlage). Darin sind Angaben zu den vorhandenen Bodenverhältnissen enthalten.
0.2.10  Hydrologische Werte von Grundwasser und Gewässern. Art, Lage, Abfluss, Abflussvermögen und Hochwasserverhältnisse von Vorflutern. Ergebnisse von Wasseranalysen: siehe 0.2.9
  Es liegt ein Bodengutachten vor (siehe Anlage).
0.2.11  Besondere umweltrechtliche Vorschriften: siehe 0.2.13
  Zum Schutz der gesamten Umwelt hat der Auftragnehmer die durch die Arbeiten hervorgerufenen Beeinträchtigungen auf das unvermeidliche Maß einzuschränken.
0.2.12  Besondere Vorgaben für die Entsorgung, z.B. Beschränkungen für die Beseitigung von Abwasser und Abfall: Eigenes Restmaterial, Verschnitt, Bruch- und Verpackungsmaterial und dgl. ist vom AN fachgerecht zu entsorgen. Die Baustelle ist täglich zum Arbeitsende ordentlich und sauber zu verlassen.
0.2.13  Schutzgebiete, Schutzzeiten im Bereich der Baustelle, z.B. wegen Forderungen des Gewässer-, Boden-, Natur-, Landschafts- oder Immissionsschutzes, vorliegende Gutachten:
Auf dem Baufeld und den angrenzenden Flächen befindet sich ein geschützter Baumbestand. Die DIN 18920, die FGSV R SBB, das Brandenburgische NatschG sowie das Bundesnaturschutzgesetz sind über Erhaltung, die Pflege und den Schutz der Bäume zu beachten.
0.2.14  Art und Umfang des Schutzes von Bäumen, Pflanzbeständen, Vegetationsflächen, Verkehrsflächen, Bauteilen, Bauwerken, Grenzsteinen und dgl. im Bereich der Baustelle: siehe 0.2.13
  Angrenzend befindet sich geschützter Baumbestand. Die DIN 18920, die FGSV R SBB, das Brandenburgische NatschG sowie das Bundesnaturschutzgesetz sind zu beachten.
  Bereits vorhandene Einbauten, Entwässerungseinrichtungen, Absteckungen, Grenzsteine, Festpunkte, Höhenmarkierungen usw. für Gebäude, Straßen- und Wegeführungen, angrenzende Einfriedungen von Nachbargrundstücken sind vor Arbeitsbeginn durch den AN zu sichern. Ggf. sind Ruhezeiten an Kitas/Schulen, Altenheimen durch immissionsreduzierte Maschinen und Geräte einzuhalten. Die Erschwernis ist einzukalkulieren.
0.2.15  Art und Umfang der Regelung und Sicherung des öffentlichen Verkehrs: siehe 0.2.1, 0.2.4, 0.2.5. Der AG übernimmt keine erforderlichen Maßnahmen.
0.2.16  Im Bereich der Baustelle vorhandene Anlagen, insbesondere Abwasser- und Versorgungsleitung: Siehe nach Angaben der Versorger in den Lageplan übertragene Trassenlage.
0.2.17  Bekannte oder vermutete Hindernisse im Bereich der Baustelle, z.B. Leitungen, Kabel, Dräne, Kanäle, Bauwerksreste und, so weit bekannt, deren Eigentümer: siehe 0.2.14, 0.2.16. Vor Beginn notwendiger Schachtarbeiten hat der AN sich über deren ober- oder unterirdischen Verlauf zu informieren und evtl. fehlenden Leitungspläne einzuholen. Die Schachtarbeiten sind den jeweiligen Medienträgern anzuzeigen, ggfs. haben Vororteinweisungen durch diese zu erfolgen. Die Notwendigkeit ist mit den Medienträgern durch den AN abzustimmen. Notwendige Umverlegungen sind rechtzeitig vom AN zu beantragen. Baustellen- und endgültige Anschlüsse müssen grundsätzlich zugänglich bleiben und geschützt werden. Im Zweifel ist vom AN ein Hinweis an den AG zu geben, erforderlichenfalls sind Festlegungen zu treffen. Schäden, die als Folge von Schachtungen an Leitungen verursacht werden, gehen voll zu Lasten des AN.
0.2.18  Bestätigung, dass die im jeweiligen Bundesland geltenden Anforderungen zu Erkundungs- und gegebenenfalls Räumungsmaßnahmen hinsichtlich Kampfmittel erfüllt wurden: Hierzu liegen keine Erkenntnisse vor. Beim Auffinden von Kampfmitteln sind die Arbeiten sofort einzustellen und die zuständigen Stellen zu informieren.
0.2.19  Gemäß der Baustellenverordnung getroffene Maßnahmen: Keine.
0.2.20  Besondere Anordnungen, Vorschriften und Maßnahmen der Eigentümer oder anderer Eigentümer (oder anderer Weisungsberechtigter) von Leitungen, Kabeln, Dränen, Kanälen, Straßen, Wegen, Gewässern, Gleisen, Zäunen und dergl. im Bereich der Baustelle: siehe 0.2.14, 0.2.16 und 0.2.17.
0.2.21  Art und Umfang von Schadstoffbelastungen, z.B. des Bodens, der Gewässer, der Luft, der Stoffe und Bauteile; vorliegende Fachgutachten oder dgl.: Liegen nicht vor bzw. sind nicht bekannt.
0.2.22  Art und Zeit der vom AG veranlassten Vorarbeiten: Keine
0.2.23  Arbeiten anderer Unternehmer auf der Baustelle: Es wird ein Gewerk Sportplatzbauarbeiten tätig sein und ein Gewerk, welches die Brunnenbohrung ausgeführt. Ein reibungsloser Ablauf ist jeweils zwischen den einzelnen Gewerken zu gewährleisten. Der Auftragnehmer hat sich terminlich und logistisch zwingend mit dem Brunnenbauer abzustimmen und fertiggestellte Leistungen bis zur Abnahme gegen Befahrung oder Beschädigung Dritter zu sichern.
0.3  Angaben zur Ausführung gem. DIN 18299
0.3.1  Vorgesehene Arbeitsabschnitte, Arbeitsunterbrechungen und -beschränkungen nach Art, Ort und Zeit sowie Abhängigkeit von Leistungen anderer siehe 0.2.14, 0.2.17 und 0.2.23.
  Arbeitsunterbrechungen und -beschränkungen sind nicht vorgesehen, Abhängigkeiten von anderen bestehen nicht. Es wird vor Baubeginn gemeinsam mit AN, AG und Bauüberwachung ein Bauzeitenplan erstellt.
  Erschwernisse und Kosten dafür sowie für Baustelleneinrichtung (en) sind in die Einheitspreise einzukalkulieren.
0.3.2  Besondere Erschwernisse während der Ausführung: z.B. Arbeiten auf Flächen, auf denen der Betrieb weiterläuft, Arbeiten im Bereich von Verkehrswegen, oder bei außergewöhnlichen äußeren Einflüssen. Keine / siehe 0.2.2.
0.3.3  Vorgaben, die sich aus dem SiGe-Plan gemäß Baustellenverordnung ergeben: keine
0.3.4  Art und Umfang von Leistungen zur Unfallverhütung und zum Gesundheitsschutz für Mitarbeiter anderer Unternehmen, z.B. trittsichere Abdeckung: keine
0.3.5  Besondere Anforderungen für Arbeiten in kontaminierten Bereichen, ggf. besondere Anordnungen für Schutz- und Sicherheitsmaßnahmen. Keine / siehe 0.2.18
0.3.6  Besondere Anforderungen an die Baustelleneinrichtung und Entsorgungseinrichtungen: Keine / siehe 0.2.8 und 0.2.12.
0.3.7  Besondere Anforderungen an das Auf- und Abbauen sowie Vorhalten von Gerüsten: Gerüste sind nicht notwendig.
0.3.8  Mitbenutzung fremder Gerüste, Hebezeuge, Aufzüge, Aufenthalts- und Lagerräume, Einrichtungen und dergl. durch den AN: Ist nicht vorgesehen.
0.3.9  Vorhaltungen von Einrichtungen des AN für andere Nutzer: Sind nicht vorgesehen.
0.3.10  Verwendung oder Mitverwendung von wiederaufbereiteten (Recycling-)Stoffen: Sind nicht vorgesehen.
0.3.11  Anforderung an wiederaufbereitete (Recycling-)Stoffe und nicht genormte Stoffe und Bauteile: Ist nicht vorgesehen.
0.3.12  Besondere Anforderungen an Art, Güte, Umweltverträglichkeit der Stoffe und Bauteile, auch z.B. an die schnelle biologische Abbaubarkeit von Hilfsstoffen: gem. Leistungsbeschreibung.
0.3.13  Art und Umfang der vom Auftraggeber verlangten Eignungs- und Gütenachweise:
Sind gem. Leistungsbeschreibung formuliert und vor Lieferung/Einbau nachzuweisen.
Sämtliche Materiallieferungen und auszuführenden Leistungen haben den Vorgaben aller am Tage der Angebotsabgabe geltenden DIN, ZTVs, VDE, Richtlinien zu entsprechen.
Bei Bodenlieferung und -arbeiten sind die aktuellen Bestimmung der Ersatzbaustoffverordnung einzuhalten. Die Bearbeitung und Herkunft des Bodens ist entsprechend zu dokumentieren.
Alle Materialien haben neu und ungebraucht zu sein, es sei denn, es ist in der Leistungsbeschreibung ausdrücklich gestattet, neuwertige oder gebrauchte Produkte zu verwenden.
Die Qualität jedweder Ausführung hat grundsätzlich fachgerecht zu erfolgen.
Die Qualität der Pflanzware hat den von der FLL herausgegebenen Gütebestimmungen für Baumschulpflanzen, Stauden und Rasen zu entsprechen. Sollte das ausgeschriebene Pflanzmaterial nicht den optischen (äußeren) Qualitätsmerkmalen der FLL entsprechen, so ist der AG bzw. die Bauleitung bei Hochstämmen und Stammbüschen berechtigt, durch Jahrringanalyse auf Kosten des AN die Anzahl der Verpflanzungen prüfen zu lassen.
Holzteile haben eine Mindesthaltbarkeit gem. LV aufzuweisen.
Die Materialien sind nach erfolgter Auftragserteilung hinsichtlich der Verfügbarkeit zu sichern.
Lieferscheine und Gütenachweise sind unverzüglich nach Eingang auf der Baustelle (Betriebsgelände), insbesondere jedoch vor dem Einbau, der Bauleitung zu übergeben.
0.3.14  Unter welchen Bedingungen auf der Baustelle gewonnene Stoffe verwendet werden dürfen bzw. müssen, oder einer anderen Verwertung zuzuführen sind:  Boden und Oberboden wieder einbauen. Anforderungen gem. LV.
0.3.15  Art, Zusammensetzung und Menge der aus dem Bereich des AG zu entsorgenden Böden, Stoffe und Bauteile; Art der Verwertung bzw. bei Abfall die Entsorgungsanlage; Anforderungen an die Nachweise über Transporte, Entsorgung und die vom AG zu tragenden Entsorgungskosten: gem. LV bzw. gesetzlicher Vorschriften. In die Preise sind die Transportkosten und Kippgebühren einzurechnen.
0.3.16  Art, Anzahl, Menge oder Masse der Stoffe und Bauteile, die vom AG beigestellt werden, sowie Art, Ort (genaue Bezeichnung) und Zeit ihrer Übergabe: Keine.
0.3.17  In welchem Umfang der AG Abladen, Lagern und Transport von Stoffen und Bauteilen übernimmt oder dafür dem AN Geräte oder Arbeitskräfte zur Verfügung: Keine.
0.3.18  Leistungen für andere Unternehmer: werden nicht gefordert.
0.3.19  Mitwirken beim Einstellen von Anlageteilen und bei der Inbetriebnahme von Anlagen im Zusammenwirken mit anderen Beteiligten, z.B. mit dem AN für die Gebäudeautomation: Wird nicht gefordert.
0.3.20  Benutzung von Teilen der Leistung vor der Abnahme: Ist nicht vorgesehen.
0.3.21  Übertragung der Wartung während der Dauer der Verjährungsfrist für die Mängelbeseitigungsansprüche für maschinelle und elektrotechnische sowie elektronische Anlagen oder Teile davon, bei denen die Wartung Einfluss auf die Sicherheit und die Funktionsfähigkeit hat (vgl. § 13 Abs. 4 Nr.2 VOB/B), durch einen besonderen Wartungsvertrag: Ist nicht vorgesehen.
0.3.22  Abrechnung nach bestimmten Zeichnungen oder Tabellen: Die Feststellung über den Fortgang der Leistung wird mit AN und Bauüberwachung gemeinsam vorgenommen. Diese Feststellung muss rechtzeitig beantragt werden. Abbruchmaßnahmen sind vor der Ausführung und später verdeckte Leistungen vor der Verdeckung aufzumessen. Erfolgt dies nicht, so wird die Menge nach Einschätzung des AG bzw. der Bauüberwachung abgerechnet.
Zu jeder Rechnung ist eine aktuelle Freistellungsbescheinigung zum Steuerabzug bei Bauleistungen gem. § 48 b Abs. 1 Satz 1 des Einkommensteuergesetzes beizulegen. Zur Schlussrechnung ist ein digitales Bestandaufmaß vorzulegen.

#### Titel 01.01 511 Herstellung

**01.01.0001 Gras- und Krautschicht abschälen, aufnehmen und lagern**
*** Bezugsbeschreibung
Gras- und Krautschicht abschälen, aufnehmen und lagern
Schichtdicke im Mittel 5 cm.
Ausführung in Teilflächen.
Die Entsorgung wird über gesonderte Position abgerechnet.
Abrechnung in der Horizontalprojektion nach fester Masse im eingebauten Zustand.
Menge: 8860,000 m2

**01.01.0002 jedoch Gras- und Krautschicht abschälen in Handarbeit**
*** wie Position 01.01.0001
jedoch Gras- und Krautschicht abschälen in Handarbeit
im Kronenbereich von Bäumen und sonstigen Hindernissen.
Menge: 200,000 m2

**01.01.0003 Oberboden abtragen und lagern**
Oberboden abtragen und lagern
Homogenbereich A nach DIN 18300 gem. Baugrundgutachten.
Abtragsstärke im Mittel 7 cm,
auf Haufwerk setzen und bis zum Wiedereinbau lagern.
Lagerung als messbare Miete mit einer max. Höhe von 1,50 m.
Abrechnung in der Horizontalprojektion im eingebauten, verdichteten Zustand an Entnahmestelle mit Plausibilität zum gebildeteten Haufwerk.
Die Ausführung erfolgt in Teilflächen.
Menge: 120,000 m3

**01.01.0004 Oberboden sieben**
Oberboden sieben
Auf Miete gelagerten Oberboden aufnehmen, sieben und lagern.
Lagerung als messbare Miete mit einer max. Höhe von 1,50 m.
Siebdurchgang 20 mm, Oberboden gem. DIN 18915,
Entsorgung von Siebrückstände wird separat vergütet.
Transportweg: ca. 250 m
Menge: 120,000 m3

**01.01.0005 Boden lösen, transportieren, lagern**
Boden in Flächen profilgerecht lösen, transportieren und innerhalb des
Baufeldes auf Haufwerk setzen und lagern.
Abtragsstärke im Mittel 0,55 m,
Homogenbereich C bis E nach DIN 18300 gem. Baugrundgutachten.
Entsorgung anfallender Stoffe wird über entsprechende
Entsorgungsposition vergütet.
Abrechnung in der Horizontalprojektion im eingebauten, verdichteten Zustand an Entnahmestelle mit Plausibilität zum gebildeteten Haufwerk.
Menge: 1130,000 m3

**01.01.0006 Boden lösen für Kies-Rohr-Rigole**
*** Bezugsbeschreibung
Leitungsgräben für Kies-Rohr-Rigole herstellen einschl. Kopfloch für Einbau Kontroll- und Spülschächte.
Boden lösen, lagern, verfüllen, verdichten
T 0,60 m Kies-Rohr-Rigle
T 1,00 m 4 Stk. Kontroll- und Spülschächte
Boden der Gräben für Leitungen profilgerecht lösen, im Baufeld transportieren und auf geordnetem Haufwerk für die Entsorgung lagern,
Transportweg: ca. 200 m
Homogenbereich C bis E nach DIN 18300 gem. Baugrundgutachten.
inkl. Herstellung des Rohplanums in der Oberfläche und inkl. Feinplanum,
Aushubtiefe bis 0,45 m ab Uk Rasentragschicht,
Breite der Sohle 0,60 m
Verfüllung der Gräben in gesonderter Position beschrieben.
Menge: 90,000 m3

**01.01.0007 jedoch Boden lösen für Dränschlitze**
*** wie Position 01.01.0006
jedoch Boden lösen für Aushub Dränschlitze
Aushubtiefe 0,30 m ab Uk Rasentragschicht
Breite der Sohle von ca. 0,07 m.
Verfüllung der Gräben in gesonderter Position beschrieben.
Menge: 3640,000 lfm

**01.01.0008 jedoch Boden lösen für Dränstränge**
*** wie Position 01.01.0006
jedoch Boden lösen für Aushub Dränstränge
Aushubtiefe 0,55 m ab Uk Rasentragschicht
Breite der Sohle von ca. 0,25 m.
Verfüllung der Gräben in gesonderter Position beschrieben.
Menge: 640,000 lfm

**01.01.0009 Suchschachtung Bestandsleitungen**
Boden für Suchschachtung in Handarbeit zur Freilegung bzw. zur Feststellung von Hindernissen, z.B. Leitungen, Baumwurzeln, ab Geländeoberfläche ausheben, Aushub seitlich lagern, nach Fertigstellung verfüllen und verdichten.
DPr 97%, Verformungsmodul: EV2 >/= 70 MPa
Verdichtungsnachweise für das Verfüllen der Gräben sind durch den AN zu erbringen. Der Nachweis der Erfordernis ist zu erbringen.
Nur nach Anweisung und Lagefeststellung der Bauüberwachung.
Homogenbereich C bis E nach DIN 18300 gem. Baugrundgutachten.
Aushubtiefe 80 - 150 cm, Länge bis 2,00 m.
Menge: 40,000 m3

**01.01.0010 Rasentragschicht Naturrasenspielfeld lösen, transportieren, lagern**
*** Bezugsbeschreibung
Rasentragschicht Naturrasenspielfeld profilgerecht lösen, transportieren und innerhalb des Baufeldes auf Haufwerk setzen und lagern.
Abtragsstärke im Mittel 0,15 m,
Entsorgung anfallender Stoffe wird über entsprechende
Entsorgungsposition vergütet.
Abrechnung in der Horizontalprojektion im eingebauten, verdichteten Zustand an Entnahmestelle mit Plausibilität zum gebildeteten Haufwerk.
Menge: 820,000 m3

**01.01.0011 jedoch Boden lösen in Handarbeit**
*** wie Position 01.01.0010
jedoch Boden lösen in Handarbeit
im Kronenbereich von Bestandsbäumen,
im Bereich von Medien und Bestandsleitungen
und auf Anweisung der Bauüberwachung
profilgerecht in Handarbeit lösen und innerhalb des
Baufeldes auf Haufwerk setzen, lagern.
Menge: 50,000 m3

**01.01.0012 Boden laden, wieder einbauen**
Gelagerten Boden aufnehmen, innerhalb der Baustelle transportieren und wiedereinbauen,
Homogenbereich C bis E nach DIN 18300 gem. Baugrundgutachten.
Einbaustärke bis ca. 1,50 m.
Einzukalkulieren ist das Aufnehmen von Haufwerk, der Transport innerhalb der Baustelle bzw. von der BE-Fläche und der profilgerechte, lagenweise Einbau inkl. Modellieren der Oberfläche mit Böschungen mit max. Neigung von 1:2.
Transportweg bis ca. 200 m
Menge: 580,000 m3

**01.01.0013 Grundplanum für Sport- und Verkehrsflächen herstellen**
*** Bezugsbeschreibung
Grundplanum nach DIN 18315 unter Sport- und
Verkehrsflächen und Randeinfassungen herstellen.
Homogenbereich C bis E nach DIN 18300 gem. Baugrundgutachten.
Die zulässige Abweichung in der Ebenheit, gemessen auf
4-Meter Messstrecke darf max. +/- 3 cm betragen.
Abweichungen der Sollhöhe dürfen an keiner Stelle mehr als 3 cm betragen.
Die Leistung versteht sich inkl. notwendiger
Bodenbewegungen zum Höhenausgleich innerhalb der
Flächen bis zu +/- 30 cm. Überschüssiges Material
innerhalb des Baufeldes transportieren und auf Haufwerk setzen.
Menge: 2050,000 m2

**01.01.0014 jedoch Grundplanum für Vegetations- und Rasenflächen herstellen**
*** wie Position 01.01.0013
jedoch Grundplanum für Vegetations- und Rasenflächen herstellen
gemäß DIN 18915 oder DIN 18300.
Menge: 9176,000 m2

#### Titel 01.02 513 Wasserhaltung

*Hinweis: Wasserhaltungsmaßnahmen nach Wahl des AN*
Wasserhaltungsmaßnahmen nach Wahl des AN
Die Organisation der Wasserableitung über Einleitungspunkte in den Vorfluter inkl. aller Aufwendungen innerhalb der Baustelle, sämtliche Transporte, Heranführen von Strom, Energieversorgung mittels Dieselaggregaten für die gesamte WH-Technik, verbindende Rohrleitungen, Pumpenanlagen einschl. provisorische Ablaufleitung bis 200 m Länge inkl. Formstücke, Armaturen, Schieber und Anschlüssen für Pumpen betriebsbereit vorhalten, einschl. Gerüste, Rohr- und Behelfsbrücken sowie Umsetzen der gesamten Technik im Baufeld und aller Geräte, Werkzeuge, Materialien und sonstige Betriebsmittel zur Erbringung der nachfolgend beschriebenen Leistungen sind innerhalb nachfolgender Positionen einzukalkulieren und abgegolten.
Ebenso sind die Baustelleneinrichtung für die Wasserhaltung sowie anfallenden Genehmigungsgebühren in den Einzelpreis der nachfolgenden Position einzurechnen.

**01.02.0001 Offene Wasserhaltung**
Wasserhaltung zum Freihalten der Baugrube von Bodenwasser
(Stau-,Tag- und Grundwasser) nach geologischen und
hydraulischen Erfordernissen (entsprechend Baugrundgutachten
vom 22.06.2023) zum schadlosen Ableiten des geforderten
Wassers durchführen.
Offene Wasserhaltung aufbauen, vorhalten, betreiben und wieder zurückbauen.
Wasserableitungsgenehmigung einholen bei der zuständigen Unteren Wasserbehörde (UWB).
Erforderliche Erdarbeiten, Wasserfassungen, Zu- und Ableitungen, Sand- und Schlammfänge werden nicht gesondert berechnet.
Förderdurchfluss je Baugrube bis 20m3 / Stunde.
Geodätische Förderhöhe ab Baugrubensohle bis 2,00 m.
Ableitung nach Wahl des AN zum Vorfluter max. 200 m
Abrechnung nach Kalendertagen.
Menge: 10,000 Tag

#### Titel 01.03 519 Sonstiges zur KG 510

**01.03.0001 Rhizomsperre liefern, einbauen**
Rhizomsperre liefern, einbauen
zum Schutz der Kunststoffflächen vor Wurzeleinwuchs liefern und einbauen.
Wurzelschutz zur Begrenzung des Wurzelwachstums, vertikal, aus einer Wurzelschutzmembran aus Polypropylen-Fließstoff Geotextil mit einer darauf thermisch angebrachten extrudierten Polypropylenschicht.
100 % undurchdringbar für Wurzeln, resistent gegen Bakterien, 100 % wasserdicht, 100 % recyclebar.
325 g/m² (EN-ISO 9864), Durchdringwiderstand: 3455 N (DIN 54307),
Oberflächenwiderstand von der beschichteten Seite: 45 im (ISO 4288),
Höchstzugkraft längs: mind. 22 kN/m (ISO 10319),
Höchstzugkraft quer: mind. 22 kN/m (ISO 10319),
Höchstzugkraftdehnung längs: ca. 63 % (ISO 10319),
Höchstzugkraftdehnung quer: ca. 50 % (ISO 10319),
Steifheit / E-Modul Länge: ca. 76 N/mm (EN-ISO 527-1),
Steifheit / E-Modul Breite: ca. 77 N/mm (EN-ISO 527-1).
einbauen als vertikale Trennwand,
Einbauhöhe: 1,0 m.
Bei dem Einbau dürfen keine Schäden am Material entstehen,
Leistung inkl. Erdarbeiten, lagenweise verdichten beim Verfüllen sowie
aller Kleinteile (z. B. Verschlussschiene zur dauerhaften Verbindung zweier
Wurzelschutzbahnen) und Nebenarbeiten.
Der erhöhte Aufwand für Handarbeit ist einzukalkulieren.
Menge: 115,000 m

**01.03.0002 Baumstumpf roden StD 0,50 m bis 0,69 m**
*** Bezugsbeschreibung
Baumstumpf und Wurzeln vollständig roden
Baumwurzeln sind weitläufig
und komplett aus dem Boden zu beseitigen.

Stumpfhöhe bis 0,50 m,
Stumpfdurchmesser 0,50 m bis 0,69 m
Merstämmige Bäume sind als mehrere Einzelbäume zu kalkulieren.
Wurzelstumpf inkl. Hauptwurzeln sind großflächig (Kronendurchmesser) und tiefgründig zu roden,
dabei ist die Dauerhaftigkeit zu gewährleisten.
Wurzelloch ist mit bauseits vorhandenem Boden zu verfüllen und fachgerecht zu verdichten.

Alle Materialien laden und zu einer Verwertungs-
oder Entsorgungsstelle transportieren und entladen.
Anfallende Gebühren und / oder zu erzielende Gewinne sind
einzukalkulieren.
Alle Materialien und Stoffe sind fach- und sachgerecht zu entsorgen.
Die geltenden Entsorgungsvorschriften sind einzuhalten.
Menge: 1,000 Stk

**01.03.0003 jedoch StD 0,70 m bis 0,89 m**
*** wie Position 01.03.0002
wie Bezugsposition, jedoch

Stumpfhöhe bis 0,50 m,
Stumpfdurchmesser 0,70 m bis 0,89 m
Menge: 1,000 Stk

**01.03.0004 Wurzelstock vollständig fräsen**
Wurzelstock fräsen
Tiefenbereich Fräsen: 0,50 m bis 1,00 m
Durchmesserbereich Schnittfläche: 0,50 m bis 0,90 m
Höhe Schnittstelle über Gelände: 0,30 m bis 0,50 cm
Verbleib Stoffe: häckseln und auf der Baustelle verteilen
Wurzelloch ist mit bauseits vorhandenem Boden zu verfüllen und fachgerecht zu verdichten.

Entsprechende Wurzelstöcke sind erst nach Absprache mit der Bauüberwachung zu benennen.
Menge: 2,000 Stk

#### Titel 01.04 521 Baugrundverbesserung

**01.04.0001 Bodenverbesserung durch geeignetes Austauschmaterial**
*** Bezugsbeschreibung
Bodenverbesserung durch geeignetes Austauschmaterial
Boden aus geeignetem, grobkörnigen, verdichtungsfähigem Boden, Körnung 0/32 bis 0/45mm.
Feinkornanteil (d kleiner/gleich 0,063mm sollte 10 M.-% nicht übersteigen) liefern und einbauen.
Es ist ein frostsicheres Material zu verwenden (Feinkornanteil kleiner/gleich 5M-%)
Erforderliche Tragfähigkeit EV2=> 45 MPa.
Menge: 140,000 m3

**01.04.0002 Wiedereinbau bauseits gelagertes Tragschichtmaterial**
*** wie Position 01.04.0001
Wiedereinbau des bauseits gelagerten Tragschichtmaterial als Bodenverbesserung.
Erforderliche Tragfähigkeit EV2=> 45 MPa.
Menge: 20,000 m3

#### Titel 01.05 525 Dränagen

**01.05.0001 Drainschlitze herstellen**
Dränschlitze Sportrasenfläche herstellen
nach DIN 18035-3 für Sportrasenfläche DIN 18035-4 herstellen,
Homogenbereich C bis E nach DIN 18300 gem. Baugrundgutachten.
Schlitzabstand 1,5 m, Schlitzbreite 70 mm, Schlitztiefe 25 cm, einschl. verfüllen mit Kies, Körnung 2/8.
Abrechnung feste Masse ab OK Einbauschicht.
Die Frostbeständigkeit ist nach DIN 4226 Teil 3 im Regelfall an der Korngruppe 8/16 bei scharfer Frosteinwirkung zu prüfen. Der Durchgang durch das 5 mm Prüfsieb bei gebrochenem Korn darf nach den Frost-Tau-Wechseln 4 Gewichtsprozent nicht überschreiten. Frostempfindlichkeitsklasse mind. F2,
Der Baustoff soll nicht mehr als 15 Gewichts-% Korndurchmesser ≤ 0,2 mm enthalten. Feinkornanteil < 0,063 mm und sollte 10 M.-% nicht übersteigen, frei von Schadstoffen nach ErsatzbaustoffV,
Wasserschluckwert: mind. 0,01 cm/s = kf >10-2,
d15 der Dränpackung soll ≤ 4 x d85 des Bodens betragen
d15 der Dränpackung soll ≥ 4 x d15 des Bodens betragen
Vor Einbau ist ein aktuelles Prüfzeugnis zum Körnungslinienverlauf zur Prüfung bei der Bauüberwachung einzureichen. liefern und Gräben (Breite ca. 7 cm, Tiefe ca. 0,25 m bis 0,50 m) der Dränentwässerung einbauen. Die Mindestüberdeckung der Rohrscheitel beträgt 15 cm.
Der Nachweis der Eignung des Baustoffs als Dränpackung ist durch die Vorlage der Prüfergebnisse mind. für Korngrößenverteilung, Kontrolle der Dräneignung sowie Wasserdurchlässigkeit und Wasserschluckwert zu erbringen. Der zum Einsatz kommende Baustoff der Dränpackung muß gegenüber dem Baugrund (siehe beiliegendes Bodengutachten) den Filterregeln für Dränpackungen gemäß 18035 Teil 3 entsprechen. Die Kosten sind in den Einzelpreis einzukalkulieren.
Abrechnung feste Masse ab OK Einbauschicht.
Erdarbeiten werden separat vergütet.
Menge: 3640,000 lfm

**01.05.0002 Drainstränge herstellen**
Dränstränge Sportrasenfläche herstellen
nach DIN 18035-3 für Sportrasenfläche DIN 18035-4 herstellen,
Homogenbereich C bis E nach DIN 18300 gem. Baugrundgutachten.
Schlitzabstand 8,7 m, Schlitzbreite 25 mm, Schlitztiefe 25 cm, einschl. verfüllen mit Kies, Körnung 2/8.
Abrechnung feste Masse ab OK Einbauschicht.
Die Frostbeständigkeit ist nach DIN 4226 Teil 3 im Regelfall an der Korngruppe 8/16 bei scharfer Frosteinwirkung zu prüfen. Der Durchgang durch das 5 mm Prüfsieb bei gebrochenem Korn darf nach den Frost-Tau-Wechseln 4 Gewichtsprozent nicht überschreiten. Frostempfindlichkeitsklasse mind. F2,
Der Baustoff soll nicht mehr als 15 Gewichts-% Korndurchmesser ≤ 0,2 mm enthalten. Feinkornanteil < 0,063 mm und sollte 10 M.-% nicht übersteigen, frei von Schadstoffen nach ErsatzbaustoffV,
Wasserschluckwert: mind. 0,01 cm/s = kf >10-2,
d15 der Dränpackung soll ≤ 4 x d85 des Bodens betragen
d15 der Dränpackung soll ≥ 4 x d15 des Bodens betragen
Vor Einbau ist ein aktuelles Prüfzeugnis zum Körnungslinienverlauf zur Prüfung bei der Bauüberwachung einzureichen. liefern und in vorhandene Gräben (Breite 0,25 m, Tiefe ca. 0,35 m bis 0,65 m) der Dränentwässerung einbauen. Die Mindestüberdeckung der Rohrscheitel beträgt 40 cm.
Der Nachweis der Eignung des Baustoffs als Dränpackung ist durch die Vorlage der Prüfergebnisse mind. für Korngrößenverteilung, Kontrolle der Dräneignung sowie Wasserdurchlässigkeit und Wasserschluckwert zu erbringen. Der zum Einsatz kommende Baustoff der Dränpackung muß gegenüber dem Baugrund (siehe beiliegendes Bodengutachten) den Filterregeln für Dränpackungen gemäß 18035 Teil 3 entsprechen. Die Kosten sind in den Einzelpreis einzukalkulieren.
Abrechnung feste Masse ab OK Einbauschicht.
Erdarbeiten werden separat vergütet.
Menge: 640,000 lfm

**01.05.0003 Kies-Rohr-Rigole herstellen (Sammler)**
Kies-Rohr-Rigole liefern und herstellen (Sammler)
Maße im Querschnitt: ca. H 0.30 x B 0,6 m
Ausführung in zwei Teillängen: 2 x ca. 96 m Länge
Bestehend aus geschlitztem Rohr und einer die Rohre umgebenden Kiespackung.

Filter-/Rigolenkies
Material identisch Draingrabenverfüllung.
Filterstabile Dränpackung aus kornabgestuftem Mineralgemisch, Körnung zwischen 0,063 bis 32 mm,
Kornform: gebrochen
Die Frostbeständigkeit ist nach DIN 4226 Teil 3 im Regelfall an der Korngruppe 8/16 bei scharfer Frosteinwirkung zu prüfen. Der Durchgang durch das 5 mm Prüfsieb bei gebrochenem Korn darf nach den Frost-Tau-Wechseln 4 Gewichtsprozent nicht überschreiten. Frostempfindlichkeitsklasse mind. F2,
Der Baustoff soll nicht mehr als 15 Gewichts-% Korndurchmesser ≤ 0,2 mm enthalten. Feinkornanteil < 0,063 mm und sollte 15 M.-% nicht übersteigen, frei von Schadstoffen nach ErsatzbaustoffV,
Wasserschluckwert: mind. 0,01 cm/s = kf >10-2,
d15 der Dränpackung soll ≤ 4 x d85 des Bodens betragen
d15 der Dränpackung soll ≥ 4 x d15 des Bodens betragen

Drainageleitung, DN 150
jedoch Drainrohre Sammler DN 150 aus PE-HD - VS (Sammler)
Drainrohre aus PE-HD, Fließrinne nach DIN 4262 Teil 1
Form D, DN 150
als Sammler fachgerecht fluchtgerecht und mittig in die o.g. Drainpackung verlegen.
Einschließlich Herstellung Anschluss an Kontrollschächte sowie
Nebenarbeiten und Kleinteile, wie Steckmuffen, Rohrdichtung, allen notwendigen
Verbindungsteile wie u. a.  T - Stücke zwischen Sammler und Sauger, Kreuzstücke zwischen Sauger (Längleitungen) und Sauger (Querleitung), Dichtungsringen und Formstücke.

Alle Materialien liefern und Rigole fachgerecht herstellen, einschließlich aller zugehörigen Arbeiten und Materialien,
Erdarbeiten werden separat vergütet..
Menge: 40,000 m3

**01.05.0004 Kontrollschacht für Dränleitungen liefern und herstellen**
Kontrollschacht für Dränleitungen liefern und herstellen, mit schwenkbaren Zulauf.
DA 400, Kunststoffschacht in Verbundrohrbauweise mit glatter Innenfläche und profilierter Außenfläche,
Außendurchmesser DA = 400 mm, Gesamthöhe ca. 1,00 m,
mit integriertem Absetzraum (H = 0,40 m), Material Poyethylen (PE), Farbe grün, mit 1 Anschluss für Rohr DN 150, Anschlusshöhe variabel, verlängerbar mit Muffe und Aufsetzrohr, Betonauflagering,
Alle Materialien liefern und fachgerecht nach Herstellerangaben einbauen, einschließlich aller zugehörigen Arbeiten und Materialien, auch sämtliche Abzweige, Dichtringe, Muffen, Blindkappen etc.
Menge: 4,000 St

**01.05.0005 Schachtabdeck. B125**
Schachtabdeckung, Klasse B 125 DIN EN 124 und DIN 1229, Durchmesser der Schachtöffnung 400 mm, Abdeckung rund, aus Gusseisen höhengerecht in Mörtel MG III setzen, inkl. aller Nebenarbeiten und Kleinteile.
Menge: 4,000 St

#### Titel 01.06 531 Wege

**01.06.0001 Untergrund nachverdichten**
Untergrund nachverdichten
unter Wegeflächen, Bauteilen, Fundamenten und Einbauten mit geeignetem Gerät nachverdichten,
Verformungsmodul: EV2 ≥ 45 MPa,
Homogenbereich E - Sand, nach DIN 18300 gem. Baugrundgutachten.
Abrechnung erfolgt in der Horizontalprojektion.
Menge: 280,000 m2

**01.06.0002 Dynamischer Lastplattendruckversuch**
zusätzlicher dynamischer Lastplattendruckversuch
gemäß DIN 18134 zum Nachweis der Standsicherheit von Tragschichten in Wege- und Verkehrsflächen, der nicht im Rahmen der Eigenüberwachung notwendig ist,
inkl. aller erforderlichen Nebenleistungen.
Nur nach Anweisung der örtlichen Bauüberwachung und des AG.
Menge: 2,000 Stk

*Hinweis: TRAGSCHICHTEN*

**01.06.0003 Frostschutzschicht, D18cm, befahrbar**
Frostschutzschicht liefern und einbauen, 18 cm
Frostschutzschicht bestehend aus Schotter-Splitt-Brechsand-Gemisch 0/45 unter befahrbarer Pflasterflächen als 1. Tragschicht gemäß ZTV SoB-StB 20 liefern und einbauen.
Verdichtungsgrad: DPr mind. 100 %,
Verformungsmodul: EV2 ≥ 100 MPa
Schichtdicke: 18 cm.
Die zulässige Abweichung in der Ebenheit, gemessen auf 4-Meter-Messstrecke darf max. ± 2 cm betragen. Abweichungen der Sollhöhe dürfen an keiner Stelle mehr als 2 cm betragen.
Menge: 110,000 m2

**01.06.0004 Schottertragschicht, D15cm, befahrbar**
Schottertragschicht liefern und einbauen, 15 cm
Tragschicht bestehend aus Schotter-Splitt-Brechsand-Gemisch 0/32 unter befahrbarer Pflasterflächen als 2. Tragschicht gemäß ZTV SoB-StB 20 liefern und einbauen.
Sieblinienbereich nach ZTV SoB- STB und Technische Spezifikation der ZTV SoB-StB 20 sind dringend einzuhalten.
Verdichtungsgrad: DPr mind. 103 %,
Verformungsmodul: EV2 ≥ 120 MPa
Schichtdicke: 15 cm
Die zulässige Abweichung in der Ebenheit, gemessen auf 4-Meter Messstrecke darf max. ± 2 cm betragen. Abweichungen der Sollhöhe dürfen an keiner Stelle mehr als 2 cm betragen.
Menge: 110,000 m2

**01.06.0005 Kombinierte Frostschutz- und Tragschicht, D23cm, begehbar**
Kombinierte Frostschutz- und Tragschicht liefern und einbauen, 23 cm
bestehend aus Schotter-Splitt-Brechsand-Gemisch 0/45 unter begehbarer Pflasterflächen als 1. Tragschicht gemäß ZTV SoB-StB 20 liefern und einbauen.
Verdichtungsgrad: DPr mind. 100 %,
Verformungsmodul: EV2 ≥ 100 MPa
Schichtdicke: 23 cm.
Die zulässige Abweichung in der Ebenheit, gemessen auf 4-Meter-Messstrecke darf max. ± 2 cm betragen. Abweichungen der Sollhöhe dürfen an keiner Stelle mehr als 2 cm betragen.
Menge: 170,000 m2

*Hinweis: EINFASSUNGEN*

**01.06.0006 Bordstein aus Beton, TB 80 x 250 x 500/1000 mm liefern und einbauen**
*** Bezugsbeschreibung
Bordstein aus Beton, TB 80 x 250 x 500/1000 mm liefern und als Tiefbord einbauen
Bordstein aus Beton, DIN EN 1340, Maße DIN 483, Form TB 8/25, Farbton grau,
Witterungswiderstand D, Abriebwiderstand I, Biegezugfestigkeit T,
mit Fundament und 2-seitiger Rückenstütze aus Beton mit einer Zusammensetzung C 20/25 DIN EN 206-1 und DIN 1045-2, Bettungsdicke 20 cm, Breite der Rückenstütze 10 cm, an Fahrbahnen 15 cm.
liefern und engfugig gemäß Detail mit erforderlichen Schnitten höhen- und fluchtgerecht einbauen.
50 cm Bordsteine bei Radien von 12 bis 20 m einbauen
Ecken sind auf Gehrung zu schneiden.
Einschl. der erforderlichen Erdarbeiten und Verdichtung der Fundamentsohle.
Betonfundament ist auf 15 cm Frostschutzmaterial 0/32 einzubauen
Im Abstand von ca. 8 m durchgehende Bewegungsfugen in Betonbettung, Betonrückenstütze und Bordsteinfuge durch Trennschichten nach Wahl des AN.
Menge: 380,000 m

**01.06.0007 jedoch Bordstein Tiefbord, TB, grau, als Radienstein, R 2,00 m**
jedoch Bordstein Tiefbord, TB, grau, als Radienstein, R 2,00 m
als Randeinfassung an abgerundeten Ecken
gemäß Lageplan,
Biegung: konkav (Innenbogen)
Schnitt zur Anpassung ist einzukalkulieren.
Menge: 5,000 lfm

**01.06.0008 jedoch Bordstein Tiefbord, TB, grau, als Radienstein, R 6,00 m**
jedoch Bordstein Tiefbord, TB, grau, als Radienstein, R 6,00 m
als Randeinfassung an abgerundeten Ecken
gemäß Lageplan,
Biegung: konkav (Innenbogen)
Schnitt zur Anpassung ist einzukalkulieren.
Menge: 7,000 lfm

**01.06.0009 jedoch Bordstein Tiefbord, TB, grau, als Radienstein, R 8,00 m**
jedoch Bordstein Tiefbord, TB, grau, als Radienstein, R 8,00 m
als Randeinfassung an abgerundeten Ecken
gemäß Lageplan,
Biegung: konkav (Innenbogen)
Schnitt zur Anpassung ist einzukalkulieren.
Menge: 10,000 lfm

**01.06.0010 jedoch Bordstein Tiefbord, TB, grau, als Radienstein, R 10,00 m**
jedoch Bordstein Tiefbord, TB, grau, als Radienstein, R 10,00 m
als Randeinfassung an abgerundeten Ecken
gemäß Lageplan,
Biegung: konvex (Außenbogen)
Schnitt zur Anpassung ist einzukalkulieren.
Menge: 26,000 lfm

**01.06.0011 Platten aus Beton DIN/EN 1339, Maße L/B/D 400 x 400 x 60 mm - 1-zeilig**
Platten aus Beton DIN/EN 1339, Maße L/B/D 400 x 400 x 60 mm - 1-zeilig
gem. ZTV Pflaster-StB 1-zeilig als Übergangsstreifen zwischen wassergebundener Wegedecke und Kunststoffbelag mit gebundener Fuge auf 2 cm Mörtelbettung MGIII, 20 cm Betonfundament C20/25 DIN 18318 und 15 Frostschutzschicht (Schotter-Splitt-Sand-Gemisch mit einer 0/45 Körnung) setzen. Auf der Seite zum Kunststoffbelag ist das Fundament 10 cm zu erweitern und in der Oberseite eine Verkrallnut zur Verankerung des Kunststoffbelages einzubauen - gemäß Detail
Platten aus Beton DIN EN 1339, Farbton grau.
Plattenmaßabweichung P, Diagonalabweichung K, Witterungswiderstand D, Biegezugfestigkeit U, Abriebwiderstand I, Bruchlast mind. 11, scharfkantig, ohne Abschrägung, Platten einschichtig,
Vermörtelung und Verfugung mit zementärem und schnell erhärtendem Fugenmörtel im Schlämmverfahren gemäß Herstellerangaben.
Im Abstand von ca. 8 m durchgehende Bewegungsfugen in Betonbettung und Plattenbelag.
Die Position beinhaltet alle hierfür erforderlichen Materialien und Nebenarbeiten, sowie die Reinigung der Plattenoberfläche mit geeigneten Sprühdüsen und Schwammwerkzeugen. Die Verlege- und Versetzhinweise der Hersteller von Mörtel und Platten sind zu beachten.
Die Leistungen verstehen sich einschließlich aller erforderlichen Nebenarbeiten.
Bereich: zwischen wassergebundener Wegedecke und Kunststoffbelag.
Menge: 54,000 lfm

**01.06.0012 Stahlband liefern, einbauen**
Stahlband, feuerverzinkt liefern und einbauen,
mind. 15 cm hoch, 4 mm dick, mit 3 Erdspießen (im
Abstand von 1,00 m)
pro Einzelsegment (Länge 3,00 m), Einbau vorwiegend
in Bögen siehe Lageplan
Alle Einzelsegmente müssen dauerhaft und wirkungsvoll
miteinander verbunden werden.
alle Erdspieße sind zu fundamentieren:
Punktfundament Beton C16/20, Rückenstütze 10 cm,
Bettung 20 cm,
inkl. notwendiger Schnittarbeiten, Nachverzinken bei Schneidearbeiten, Biegearbeiten
für Rundungen sowie allen sonstigen Nebenleistungen und Kleinteilen.
Scharfe Kanten insbesondere an Übergängen zwischen
Einzelsegmenten sind nicht zulässig und müssen
nachgearbeitet werden.
Menge: 100,000 lfm

*Hinweis: DECKSCHICHTEN*

**01.06.0013 Betonrechteckpflaster, grau, 200 x 100 x 80 mm liefern, einbauen**
Betonrechteckpflaster, grau, 200 x 100 x 80 mm liefern, einbauen
liefern und fachgerecht gem. DIN 18318 und ZTV P-StB verlegen,
mit Pflastersteinen aus Beton gem. DIN EN 1338,
Abriebwiderstand I (Klasse 4)
Witterungswiderstand D (Klasse 3)
Sichtkanten ohne Fase,
Länge des Einzelsteins 200 mm,
Breite des Einzelsteins 100 mm,
Höhe 80 mm,
Grundfarbton grau,
Ausführung im Reihenverband / Halbversatz
Bettungsmaterial aus Baustoffgemisch B0/5G gemäß TL Pflaster-StB,
Bettungsdicke im verdichteten Zustand 4 cm,
Fugenmaterial aus Baustoffgemisch F0/5G gemäß TL Pflaster-StB.
Die Leistungen verstehen sich einschließlich aller erforderlichen Schnitt- und Nebenarbeiten.
Einschl. der erforderlichen Rand- und Abschlusssteine. Handarbeit ist einzukalkulieren.
Material ist vor Einbau vorzulegen und im Rahmen der Bemusterung freizugeben.
Abrechnung im eingebauten Zustand.
Menge: 280,000 m2

**01.06.0014 Granit-Mosaikpflaster liefern und einbauen**
Granit-Mosaikpflaster liefern und einbauen
zum Auszwickeln von Schachtdeckeln und Einbauten,
liefern und fachgerecht einbauen,
Pflasterdecke ZTV Pflaster-StB, aus Natursteinen DIN EN 1342, Granit,
Oberfläche grob strukturiert, Klasse 2 nach DIN EN 1342
Maße L/B/H 50/50/50 mm, Dickenabweichung T1, Widerstandsfähigkeit gegen Frost-Tau-Wechsel F0,
Verlegung: in Reihen gleicher Steinbreiten mit versetzten Fugen,
Fugenbreite gem. DIN
Bettung aus Baustoffgemisch Körnung 0/5 aus natürlichen gebrochenen Gesteinskörnungen (Brechsand-Splitt-Gemisch), Dicke 3 bis 5 cm, Pflasterfugen einschlämmen mit Baustoffgemisch für Fugen, Körnung 0/5 aus natürlichen gebrochenen Gesteinskörnungen (Brechsand-Splitt-Gemisch), einschl. der erforderlichen Rand- und Abschlusssteine.
Bemusterung erforderlich
Menge: 5,000 m2

#### Titel 01.07 535 Sportplatzflächen

**01.07.0001 Untergrund nachverdichten**
Untergrund nachverdichten
unter Sportflächen mit geeignetem Gerät nachverdichten,
Verformungsmodul: EV2 ≥ 45 MPa,
Homogenbereich E - Sand, nach DIN 18300 gem. Baugrundgutachten.
Abrechnung erfolgt in der Horizontalprojektion.
Menge: 7420,000 m2

**01.07.0002 Dynamischer Lastplattendruckversuch**
Dynamischer Lastplattendruckversuch
zusätzlicher dynamischer Lastplattendruckversuch
gemäß DIN 18134 zum Nachweis der Standsicherheit von Tragschichten in Sportplatzflächen,
der nicht im Rahmen der Eigenüberwachung notwendig ist,
inkl. aller erforderlichen Nebenleistungen.
Nur nach Anweisung der örtlichen Bauüberwachung und des AG.
Menge: 8,000 Stk

*Hinweis: EINFASSUNGEN*

**01.07.0003 Betonbord mit Verkrallnut liefern, einbauen**
Betonbord mit Verkrallnut liefern und einbauen
Betonbord mit einseitiger Verkrallnut 13 mm niedriger für die Beschichtung mit Kunststoffbelag
Abmessungen Bord:
Länge:  1000 mm
Breite:  80 mm
Höhe:  200 mm
4 cm breite sichtbare Betonfläche.
Zur Einfassung von Kunststoffbelägen in geraden Strecken.
Material: Beton, LxBxH ca. 1000 x 80 x 200 mm, liefern und in 20 cm Betonbettung und beidseitiger 10 cm starker Rückenstütze, aus Beton C 20/25 gemäß Detail höhen- und fluchtgerecht versetzen.
Einschl. der erforderlichen Erdarbeiten und Verdichtung der Fundamentsohle.
Betonfundament ist auf 15 cm Frostschutzmaterial 0/32 einzubauen.
Im Abstand von ca. 8 m durchgehende Bewegungsfugen in Betonbettung, Betonrückenstütze und Bordsteinfuge mit Trennschichten nach Wahl des AN.
Steine an Begrenzungen mit erforderlichen Schnitten anpassen.
Menge: 360,000 m

**01.07.0004 Sport-Soft-Randsteine, 60 x 400 x 1000 mm liefern und einbauen**
*** Bezugsbeschreibung
Sport-Soft-Randsteine, 60 x 400 x 1000 mm liefern und einbauen
aus faserbewehrtem Beton mit elastischer Auflage liefern und einbauen, Abmessungen (BxHxL): 60 x 400 x 1000 mm, Höhe: Gummipolster 30 mm, Farbe: weiß, als Einfassung der Sprunggrube gemäß Zeichnung, Bettung und geschalter Rückenstütze aus Beton C20/25 DIN 18318 engfugig verlegen.
Betonfundament ist auf 15 cm Frostschutzmaterial 0/32 einzubauen.
Im Abstand von ca. 8 m durchgehende Bewegungsfugen in Betonbettung, Betonrückenstütze und Bordsteinfuge mit Trennschichten nach Wahl des AN.
Steine an Begrenzungen anpassen. Die Herstellung der Ecken mit Formsteinen ist gesondert beschrieben.
Einschl. der erforderlichen Erdarbeiten und Verdichtung der Fundamentsohle.
Menge: 40,000 m

**01.07.0005 Zulage Sport-Soft-Randsteine, Eckelement 6cm**
*** wie Position 01.07.0004
Zulage zur Vorposition für Eckelemente
Schenkellänge bei rechtwinkeliger Ecke: 250 x 250 mm, Breite 60 mm.
Menge: 4,000 Stk

*Hinweis: TENNENBELAG - LAUFRUNDE*

**01.07.0006 Frostschutzschicht liefern und einbauen, 15 cm**
Frostschutzschicht liefern und einbauen, 15 cm
Frostschutzschicht bestehend aus Schotter-Splitt-Brechsand-Gemisch 0/45 unter Tennenflächen als 1. Tragschicht gemäß ZTV SoB-StB 20 liefern und einbauen.
Verdichtungsgrad: DPr mind. 100 %,
Verformungsmodul: EV2 ≥ 45 MPa
Schichtdicke: 15 cm.
Die zulässige Abweichung in der Ebenheit, gemessen auf 4-Meter-Messstrecke darf max. ± 2 cm betragen. Abweichungen der Sollhöhe dürfen an keiner Stelle mehr als 2 cm betragen.
Menge: 580,000 m2

**01.07.0007 Schottertragschicht liefern und einbauen, 15 cm**
Schottertragschicht liefern und einbauen, 15 cm
Tragschicht bestehend aus Schotter-Splitt-Brechsand-Gemisch 0/32 unter Tennenflächen als 2. Tragschicht gemäß DIN 18035-5 liefern und einbauen, Feinplanie herstellen.
Sieblinienbereich nach DIN 18035-5 und Technische Spezifikation der DIN 18035-5 sind dringend einzuhalten.
Verdichtungsgrad: DPr mind. 97 %,
Verformungsmodul: EV2 ≥ 45 MPa
Verhältniswert ≤ 2,5
Wasserdurchlässigkeit ≥ 2 x 10 ⁻² cm/s
Schichtdicke: 15 cm
Höhenlage: Grenzabmaß von der Nennhöhe: ± 15 mm
Die zulässige Abweichung in der Ebenheit, gemessen auf 4-Meter Messstrecke darf max. ± 1,5 cm betragen. Abweichungen der Sollhöhe dürfen an keiner Stelle mehr als 1 cm betragen.
Menge: 580,000 m2

**01.07.0008 Dynamische Schicht liefern und einbauen**
*** Schwerpunktposition
Dynamische Schicht liefern und einbauen
gem. DIN 18035-5 aus Natursteinschotter 0/16 liefern, einbauen, verdichten und Feinplanie herstellen,
Sieblinienbereich nach DIN 18035-5 und Technische Spezifikation der DIN 18035-5 sind dringend einzuhalten.
Höhenlage: Grenzabmaß von der Nennhöhe: ± 10 mm
Ebenflächigkeit 1m ≤ 4 mm; 4m ≤ 10 mm
Einbaudicke verdichtet ≥ 60 mm
Verdichtungsgrad: DPr mind. 95 %,
Wasserdurchlässigkeit ≥ 2 x 10 -3 cm/s
Material ist vor Einbau vorzulegen und im Rahmen der Bemusterung freizugeben.
Menge: 580,000 m²

**01.07.0009 Deckschicht liefern und einbauen**
*** Schwerpunktposition
Deckschicht liefern und einbauen
gem. DIN 18035-5 aus Natursteinschotter 0/3 liefern, einbauen, verdichten und Feinplanie herstellen,
Sieblinienbereich nach DIN 18035-5 und Technische Spezifikation der DIN 18035-5 sind dringend einzuhalten.
Höhenlage: Grenzabmaß von der Nennhöhe: ± 5 mm
Ebenflächigkeit 1m ≤ 4 mm; 4m ≤ 10 mm
Einbaudicke verdichtet ≥ 40 mm
Verdichtungsgrad: DPr mind. 95 %,
Wasserdurchlässigkeit ≥ 1 x 10 ⁻⁴ cm/s
Material ist vor Einbau vorzulegen und im Rahmen der Bemusterung freizugeben.
Menge: 580,000 m²

**01.07.0010 Fertigstellungspflege Tennenfläche**
Fertigstellungspflege Wassergebundene Wegedecke
Leistung gem. Abschnitt 6 der FLL.
Fläche egalisieren, ggf. nacharbeiten und verdichten durch statisches Walzen mit Walze 0,8-2,0 to im erdfeuchten Zustand bis zur Erreichung des abnahmefähigen Zustands.
Menge: 580,000 m2

*Hinweis: KUNSTSTOFF TYP D - WEITSPRUNG UND SPRINTLAUFBAHN*

**01.07.0011 Untere ungebundene Tragschicht, D=12cm, Kunststoffflächen**
Untere ungebundene Tragschicht, D=12cm, Kunststoffflächen, liefern und einbauen
Anforderungen, Eigenschaften, Körnung und Zusammensetzung des Baustoffs müssen der DIN 18035 Teil 6 entsprechen. Der Nachweis ist zu erbringen.
Tragschicht aus Natursteinschotter-Splitt-Brechsand,
Körnung 0/32, Schichtdicke 12 cm.
Verdichtungsgrad: DPr mind. 97 %,
Verformungsmodul: EV2 >/= 60 MPa
Zusätzliche Anforderungen an die profilgerechte Lage und Ebenheit +/- 2 cm.
Menge: 600,000 m2

**01.07.0012 Obere ungebundene Tragschicht, D=8cm, Kunststoffflächen**
Obere ungebundene Tragschicht, D=8cm, Kunststoffflächen, liefern und einbauen
Anforderungen, Eigenschaften, Körnung und Zusammensetzung des Baustoffs müssen der DIN 18035 Teil 6 entsprechen. Der Nachweis ist zu erbringen.
Tragschicht aus Natursteinschotter-Splitt-Brechsand,
Körnung 0/16, Schichtdicke 8 cm.
Verdichtungsgrad: DPr mind. 97 %,
Verformungsmodul: EV2 >/= 60 MPa
Zusätzliche Anforderungen an die profilgerechte Lage und Ebenheit +/- 1 cm.
Menge: 600,000 m2

**01.07.0013 Feinplanum Kunststoffflächen auf Tragschichten**
Feinplanum Kunststoffflächen auf Tragschichten
gem. DIN 18035-6, Feinplanie herstellen und verdichten. Die Leistung versteht sich inkl. notwendiger Bodenbewegungen bis 60 mm zum Höhenausgleich innerhalb der Flächen.
Überschüssige Erdmassen laden, transportieren und auf BE- Fläche auf Haufwerk setzen nach Angabe Bauüberwachung, bis zur Abfuhr auf messbare Mieten zwischenlagern,
Förderweg bis 200 m
Höhenlage: Grenzabmaß von der Nennhöhe: ± 30 mm
Ebenflächigkeit 1m ≤ 23 mm; 4m ≤ 30 mm
Verdichtungsgrad: ≥ 1,0
Verformungsmodul:  ≥ 45 MPa
Verhältniswert ≤ 2,5
Wasserinfiltrationsrate ≥ 72 mm/h b
Menge: 600,000 m2

**01.07.0014 Einfassungen schützen**
Einfassungen schützen
Umlaufende Kantensteine und sonstige Einfassungen und Rinnen etc.
mit Klebeband vor Verschmutzung durch Asphaltmasse und Elastikschicht schützen,
einschl. Entfernen des Bandes nach dem Einbau der bituminös gebundenen Tragschicht.
Anfallende Stoffe sind fachgerecht zu entsorgen.
Evtl. Rückstände sind rückstandslos zu beseitigen.
Menge: 250,000 lfm

**01.07.0015 Untere gebundene Tragschicht, wasserdurchlässig**
Untere bituminös gebundene Tragschicht für Kunststoffflächen, wasserdurchlässig, mit erhöhten Anforderungen gemäß DIN 18035-6 wie folgt herstellen:
Bezeichnung Schicht: AC16TN
Bindemittelart:  70/100
Einbaudicke:  ca. 40 mm
Verformungsmodul: EV2 >/= 60 MPa
Gefälle:  1 %,
Randeinfassung: Grenzabmaße von der
  Nennhöhe +- 5 mm,
  jedoch auf 1 m Länge nur +- 2 mm
Ebenheit:  Stichmaße als Grenzwert bei
  Messpunktabstand
  gemäß DIN 18035-6
Menge: 600,000 m2

**01.07.0016 Obere gebundene Tragschicht wasserdurchlässig**
Obere bituminös gebundene Tragschicht für Kunststoffflächen, wasserdurchlässig, mit erhöhten Anforderungen gemäß DIN 18035-6 wie folgt herstellen:
Bezeichnung Schicht: AC8DN
Bindemittelart:  70/100
Einbaudicke:  ca. 25 mm
Gefälle:  1 %,
Randeinfassung: Grenzabmaße von der
  Nennhöhe +- 5 mm,
  jedoch auf 1 m Länge nur +- 2 mm
Ebenheit:  Stichmaße als Grenzwert bei
  Messpunktabstand
  gemäß DIN 18035-6
Menge: 600,000 m2

**01.07.0017 Verkrallnut Fräsen vor Weitsprung**
Herstellung einer Verkrallnut in oberer gebundenen Tragschicht parallel zum Softkantenstein der Weitsprunggrube für Kunststoffbelag
Tiefe ca. 2,5 cm, Breite ca. 3 cm.
Menge: 5,000 lfm

**01.07.0018 Unterlage reinigen**
Unterlage reinigen
Anfallendes Kehrgut aufnehmen und fachgerecht entsorgen.
Menge: 600,000 m2

**01.07.0019 Kunststoffhaftbrücke**
Kunststoffhaftbrücke liefern und fachgerecht aufbringen,
Auftragsgewicht mind. 200 g/m².
Menge: 600,000 m2

**01.07.0020 Kunststoffbelag Normtyp D, ziegelrot, wasserundurchlässig**
Kunststoffbelag Normtyp D, ziegelrot, wasserundurchlässig
im Bereich der Anlaufbahn Weitsprung und der Sprintlaufbahn einbauen
Kunststoffbelag, gießbeschichtet, Normtyp D, gemäß DIN EN 14877, wasserundurchlässig,
in einer Gesamtdicke von mind. 13  mm liefern und fachgerecht einbauen.
Aufbau wie folgt:
Basisschicht:
Gummigranulat/-fasern und Elastomer, geschüttet, Dicke: ca. 13 mm, Farbe: schwarz;
Oberschicht:
Gummigranulat und Elastomer aufgespachtelt/ vorgefertigt Dicke: mind. 7 mm, Farbe: ziegelrot;
Oberfläche:
EPDM-Granulat flach gelagert, Farbe: ziegelrot;

Produktbezeichnung:  (vom Bieter auszufüllen).
Eignungsprüfung nach DIN EN 14877 [2013-12]:
- Name Prüfinstitut:  (vom Bieter auszufüllen)
- DAkkS-Registriernummer:  (vom Bieter auszufüllen)
- Ausstellungsdatum:  (vom Bieter auszufüllen)
- Prüfzeugnis-Nr.:  (vom Bieter auszufüllen)
Umweltverträglichkeitsprüfung nach DIN EN 14877 [2013-12]:
- Name Prüfinstitut:  (vom Bieter auszufüllen)
- DAkkS-Registriernummer:  (vom Bieter auszufüllen)
- Ausstellungsdatum:  (vom Bieter auszufüllen)
- Prüfzeugnis-Nr.:  (vom Bieter auszufüllen)
Güteüberwachung gemäß DIN EN 14877 [2013-12]:
- Name Prüfinstitut:  (vom Bieter auszufüllen)
- DAkkS-Registriernummer:(vom Bieter auszufüllen)
- Ausstellungsdatum:  (vom Bieter auszufüllen)
- Prüfzeugnis-Nr.:  (vom Bieter auszufüllen)

Die Bieterangaben sind sofern sie nicht in den Ausdruck des LVs eingetragen werden können mit gesonderter Anlage zum Angebot abzugeben!
Menge: 600,000 m2

*Hinweis: KUNSTSTOFF TYP B - MULTIFUNKTIONSSPIELFELD*

**01.07.0021 Untere ungebundene Tragschicht, D=12cm, Kunststoffflächen**
Untere ungebundene Tragschicht, D=12cm, Kunststoffflächen, liefern und einbauen
Anforderungen, Eigenschaften, Körnung und Zusammensetzung des Baustoffs müssen der DIN 18035 Teil 6 entsprechen. Der Nachweis ist zu erbringen.
Tragschicht aus Natursteinschotter-Splitt-Brechsand,
Körnung 0/32, Schichtdicke 12 cm.
Verdichtungsgrad: DPr mind. 97 %,
Verformungsmodul: EV2 >/= 60 MPa
Zusätzliche Anforderungen an die profilgerechte Lage und Ebenheit +/- 2 cm.
Menge: 720,000 m2

**01.07.0022 Obere ungebundene Tragschicht, D=8cm, Kunststoffflächen**
Obere ungebundene Tragschicht, D=8cm, Kunststoffflächen, liefern und einbauen
Anforderungen, Eigenschaften, Körnung und Zusammensetzung des Baustoffs müssen der DIN 18035 Teil 6 entsprechen. Der Nachweis ist zu erbringen.
Tragschicht aus Natursteinschotter-Splitt-Brechsand,
Körnung 0/16, Schichtdicke 8 cm.
Verdichtungsgrad: DPr mind. 97 %,
Verformungsmodul: EV2 >/= 60 MPa
Zusätzliche Anforderungen an die profilgerechte Lage und Ebenheit +/- 1 cm.
Menge: 720,000 m2

**01.07.0023 Feinplanum Kunststoffflächen auf Tragschichten**
Feinplanum Kunststoffflächen auf Tragschichten
gem. DIN 18035-6, Feinplanie herstellen und verdichten. Die Leistung versteht sich inkl. notwendiger Bodenbewegungen bis 60 mm zum Höhenausgleich innerhalb der Flächen.
Überschüssige Erdmassen laden, transportieren und auf BE- Fläche auf Haufwerk setzen nach Angabe Bauüberwachung, bis zur Abfuhr auf messbare Mieten zwischenlagern,
Förderweg bis 200 m
Höhenlage: Grenzabmaß von der Nennhöhe: ± 30 mm
Ebenflächigkeit 1m ≤ 23 mm; 4m ≤ 30 mm
Verdichtungsgrad: ≥ 1,0
Verformungsmodul:  ≥ 45 MPa
Verhältniswert ≤ 2,5
Wasserinfiltrationsrate ≥ 72 mm/h b
Menge: 720,000 m2

**01.07.0024 Einfassungen schützen**
Einfassungen schützen
Umlaufende Kantensteine und sonstige Einfassungen und Rinnen etc.
mit Klebeband vor Verschmutzung durch Asphaltmasse und Elastikschicht schützen,
einschl. Entfernen des Bandes nach dem Einbau der bituminös gebundenen Tragschicht.
Anfallende Stoffe sind fachgerecht zu entsorgen.
Evtl. Rückstände sind rückstandslos zu beseitigen.
Menge: 85,000 lfm

**01.07.0025 Untere gebundene Tragschicht, wasserdurchlässig**
Untere bituminös gebundene Tragschicht für Kunststoffflächen, wasserdurchlässig, mit erhöhten Anforderungen gemäß DIN 18035-6 wie folgt herstellen:
Bezeichnung Schicht: PA 16
Bindemittelart:  70/100
Einbaudicke:  ca. 40 mm
Gefälle:  Max. 2 %,
Randeinfassung: Grenzabmaße von der
  Nennhöhe +- 5 mm,
  jedoch auf 1 m Länge nur +- 2 mm
Ebenheit:  Stichmaße als Grenzwert bei
  Messpunktabstand
  gemäß DIN 18035-6
Menge: 720,000 m2

**01.07.0026 Obere gebundene Tragschicht wasserdurchlässig**
Obere bituminös gebundene Tragschicht für Kunststoffflächen, wasserdurchlässig, mit erhöhten Anforderungen gemäß DIN 18035-6 wie folgt herstellen:
Bezeichnung Schicht: PA 8
Bindemittelart:  70/100
Einbaudicke:  ca. 25 mm
Gefälle:  Max. 2 %,
Randeinfassung: Grenzabmaße von der
  Nennhöhe +- 5 mm,
  jedoch auf 1 m Länge nur +- 2 mm
Ebenheit:  Stichmaße als Grenzwert bei
  Messpunktabstand
  gemäß DIN 18035-6
Menge: 720,000 m2

**01.07.0027 Zulage zu Vorpositionen für das Einfügen einer Verkrallnut entlang der Einfassung**
Zulage zu Vorpositionen für das Einfügen einer Verkrallnut entlang der Platteneinfassung
Abmessungen Verkrallnut LxT 5x3 cm gem. Detail
Menge: 84,000 m

**01.07.0028 Unterlage reinigen**
Unterlage reinigen
Anfallendes Kehrgut aufnehmen und fachgerecht entsorgen.
Menge: 720,000 m2

**01.07.0029 Kunststoffhaftbrücke auftragen**
Kunststoffhaftbrücke liefern und fachgerecht aufbringen,
Auftragsgewicht mind. 200 g/m².
Menge: 720,000 m2

**01.07.0030 Kunststoffbelag Normtyp B, ziegelrot, wasserdurchlässig**
Kunststoffbelag Normtyp B, wasserdurchlässig
Kunststoffbelag, schüttbeschichtet, Normtyp B, gemäß DIN EN 14877,
wasserdurchlässig, in einer Gesamtdicke von mind. 20  mm liefern und fachgerecht einbauen. Aufbau wie folgt:
Basisschicht:
Gummigranulat/-fasern und Elastomer, geschüttet, Dicke: ca. 13 mm, Farbe: schwarz;
Oberschicht:
Gummigranulat und Elastomer aufgespachtelt/ vorgefertigt Dicke: mind. 7 mm, Farbe: ziegelrot;
Oberfläche:
EPDM-Granulat flach gelagert, Farbe: ziegelrot;

Produktbezeichnung:  (vom Bieter auszufüllen).
Eignungsprüfung nach DIN EN 14877 [2013-12]:
- Name Prüfinstitut:  (vom Bieter auszufüllen)
- DAkkS-Registriernummer:  (vom Bieter auszufüllen)
- Ausstellungsdatum:  (vom Bieter auszufüllen)
- Prüfzeugnis-Nr.:  (vom Bieter auszufüllen)
Umweltverträglichkeitsprüfung nach DIN EN 14877 [2013-12]:
- Name Prüfinstitut:  (vom Bieter auszufüllen)
- DAkkS-Registriernummer:  (vom Bieter auszufüllen)
- Ausstellungsdatum:  (vom Bieter auszufüllen)
- Prüfzeugnis-Nr.:  (vom Bieter auszufüllen)
Güteüberwachung gemäß DIN EN 14877 [2013-12]:
- Name Prüfinstitut:  (vom Bieter auszufüllen)
- DAkkS-Registriernummer:(vom Bieter auszufüllen)
- Ausstellungsdatum:  (vom Bieter auszufüllen)
- Prüfzeugnis-Nr.:  (vom Bieter auszufüllen)

Die Bieterangaben sind sofern sie nicht in den Ausdruck des LVs eingetragen werden können mit gesonderter Anlage zum Angebot abzugeben!
Menge: 720,000 m2

*Hinweis: KONTROLLPRÜFUNGEN*

**01.07.0031 Prüfungen Kunststoffbelag**
Prüfungen Kunststoffbelag
je 2 Prüfungen für
- Belagsdicke
- Kraftabbau Kunststoffbelag
- vertikale Verformung Kunststoffbelag
- Griffigkeit Kunststoffbelag
- Ebenheit Kunststoffbelag
Ausführung durch ein in Deutschland akkreditiertes Labor.
Menge: 3,000 Stk

*Hinweis: LINIERUNG*

**01.07.0032 Linierung für Laufstrecke und Anlaufbahn, weiß, liefern und herstellen**
*** Bezugsbeschreibung
Linierung für Laufstrecke und Anlaufbahn, weiß, liefern und herstellen
Einmessen und Aufbringen der erforderlichen Liniatur gem. Linierungsplan, 5 cm breit, aus wetterfesten Markierungsfarben, geeignet für den Auftrag auf Kunststoffflächen in den vorgegebenen Farbtönen, entsprechend den Vorschriften des DLV und der IAAF. Gestrichelte und gepunktete Linien werden wie durchgehende Linien verrechnet.
Ziffern und Buchstaben bis zu einer Höhe von 100 cm werden als 1 m abgerechnet. Kreuze, Markierungspunkte, Striche, Dreiecke, sowie alle mit Schablone aufzubringende Wechsel unter 100 cm werden ebenfalls als 1 m berechnet.
Die Abrechnung erfolgt nach örtlichem Aufmaß.
Vor Herstellung der Linierung sind die Linien vorzumarkieren und durch Bauherr und Bauüberwachung freizugeben.
Menge: 370,000 m

**01.07.0033 jedoch Linierung für Volleyball - blau**
*** wie Position 01.07.0032
jedoch Linierung für Volleyball - blau liefern und herstellen
Menge: 170,000 m

**01.07.0034 jedoch, Linierung für Basketball - weiss**
*** wie Position 01.07.0032
jedoch Linierung für Basketball - weiss liefern und herstellen
Menge: 220,000 m

*Hinweis: WEITSPRUNG*

**01.07.0035 Geogitter als Durchgrabeschutz liefern, verlegen**
Geogitter als Trennlage
biaxiales, knotenfestes, gelegtes Geogitter aus hochorientierten Polypropylenstreifen, lasergeschweißt,
hier als Trennlage zwischen Sand und Baugrund der Weitsprunggrube CE und IVG zertifiziert,
oder gleichwertig liefern und verlegen.
Höchstzugkraft längs/quer:44/44 kN/m
Zugkraft bei 5 % Dehnung:28/28 kN/m
Öffnungsweite:  42 x 38 mm
Flächenmasse:  265 g/m²
Lieferform:  Rollen von 5,00 m Breite und 100 m Länge
Einbau und Überlappung gem. Merkblatt über die Anwendung von
Geokunststoffen im Erdbau des Straßenbaus.
Überlappung und Verschnitt ist einzukalkulieren.
Abgerechnet wird die abgedeckte Fläche.
Menge: 65,000 m2

**01.07.0036 Sandfüllung für Weitsprunggrube liefern und einbauen**
Sandfüllung für Weitsprunggrube liefern und einbauen
Grubentiefe/Füllhöhe: 40 cm, im gesetzten Zustand. Nachsackungen sind zu ergänzen. Die Sprunggrube muss mit Sand gefüllt sein, dessen Oberfläche niveaugleich mit dem Absprungbalken sein muss.
Die Zusammensetzung des Sandes muss den folgenden Anforderungen nachweislich entsprechen, ein entsprechendes Zertifikat ist vor Einbau vorzulegen:
Körnung: mindestens 0,25 mm/max. 2,0 mm;
Kornform: Kanten gerundet bis kugelförmig;
Bestandteile < 0,2 mm: ≤ 5 Massenanteil in %;
Gehalt an SiO2: ≥ 96 Massenanteil in %;
Gehalt an CaCO3: ≤ 3 Massenanteil in %;
Einbauwassergehalt: ≤ 0,5 Massenanteil in %.
profilgerechter Einbau.
Menge: 65,000 m2

*Hinweis: GROßSPIELFELD NATURRASEN*

**01.07.0037 Unterboden auf Humusgehalt prüfen**
Unterbodenschicht (Sandschicht unter Rasentragschicht) mittels Laboranalyse auf Humusgehalt prüfen.
Menge: 1,000 St

**01.07.0038 Vorhandene Unterbodenschicht (Speicherschicht) mit anstehendem Baugrund 3-5 cm vermischen**
Vorhandene Unterbodenschicht (Speicherschicht) mit anstehendem Baugrund 3-5 cm vermischen
Texturverbesserung der Speicherschicht durchführen mittels Durchmischung mit 3-5 cm des anstehenden Baugrundes
Feinplanum herstellen und mit einer max. 2 to-Walze statisch abwalzen.
Höhenlage: Grenzabmaße von der Nennhöhe 20 mm,
Ebenheit: Stichmaß als Grenzwert bei Messpunktabstand von 4 m 20 mm.
Die Eignung des Baustoffes ist durch eine Eignungsprüfung nachzuweisen.
Menge: 5460,000 m2

**01.07.0039 Rasentragschicht aufnehmen, mit zu liefernder Bodenverbesserung mischen, einbauen, 15 cm**
Rasentragschicht aufnehmen, mit zu liefernder Bodenverbesserung lt. Baugrundgutachten mischen, einbauen, 15 cm
Mischungsverhältnis wie folgt:
ca. 25 - 35 Vol.-% vorhandene Rasentragschicht
ca. 75 - 65 Vol.-% gewaschener Sand (Körnung 0/1 mm, Körnung 0/2 mm)
(bei Bedarf zuzüglich ca. 5 Vol.-% organischen Zusatzstoff auf die Mischung)
einschl. Lieferung und Durchmischung aller benötigten Materialien
zur Herstellung einer Rasentragschicht nach den Anforderungen gem. DIN 18035-4: 2018 Tabelle 3, Bild 2,
zulässige Abweichung von der Nennhöhe +/- 20 mm,
Ebenheit unter 4-m-Latte bis 20 mm,
Verzahnung der Rasentragschicht mit Speicherschicht der Vorposition.
Menge: 5460,000 m2

**01.07.0040 Eignungsprüfung Mischungszusammensetzung Rasentragschicht**
Eignungsprüfung Mischungszusammensetzung Rasentragschicht gem. DIN 18035-4: 2018 Tabelle 3, Bild 2 mittels Laboranalyse durchführen.
Menge: 1,000 St

**01.07.0041 Feinplanum der Rasentragschicht**
Feinplanum der Rasentragschicht
herstellen mit Egalisierrahmen, zulässige Abweichungen von der Sollhöhe 2 cm, Anschlüsse an Wege, Plätze und sonstige Beläge 2cm unter Belagoberkante, Steine, Fremdkörper, Unkraut und schwer verrottbare Pflanzenteile ablesen. Durchmesser der Steine und Fremdkörper ab 5 cm, Stoffe werden Eigentum des AN und sind zu beseitigen. Homogenbereich B, DIN 18035-4:2012 T 1.
Abrechnung in der Horizontalprojektion.
Menge: 5460,000 m2

**01.07.0042 Kontrollprüfung Rasentragschicht**
Kontrollprüfung Rasentragschicht
gem. DIN 18035-4 Pkt. 5.4.2 nach Einbau durchführen.
Menge: 1,000 St

**01.07.0043 Sportrasen ansäen, RSM 3.1 Sportrasen**
Sportrasen ansäen, RSM 3.1 Sportrasen
 - Neuanlage -, Saatgutmenge 25 g/m2, Saatgutmischung mit Gräsersorten ausstatten, die in der RSM/FLL in die höchste Eignungsstufe eingeordnet sind.
Menge: 5460,000 m2

**01.07.0044 Grunddüngen der Sportrasenfläche**
Grunddüngen der Sportrasenfläche
Menge ca. 25g/m2, mineralischer Dünger, mit Langzeitwirkung,
23,0% N Gesamtstickstoff (3,1% N Nitratstickstoff, 5,8% N Ammoniumstickstoff, 14,0% N Carbamidstickstoff),
24,0% P2O5 neutral-ammoncitratlösliches und wasserlösliches Phosphat,
10,0% K2O wasserlösliches Kaliumoxid,
z.B. Fa. Juliwa-Hesa, Produkt: Multigreen Starter.
Menge: 140,000 kg

**01.07.0045 Startdünger liefern und aufbringen**
Startdünger der Sportrasenfläche liefern und aufbringen
mit phosphorbetontem NPK-(Langzeit-)-Dünger mit Spurenelementen zur Aktivierung des Wurzelwachstums.
Mineralischer Dünger NPK(Mg) 19+25+5,
Aufwandsmenge 45g/m² in einem Arbeitsgang gleichmäßig auftragen.
Nachweis und Abrechnung Liefermenge über Lieferschein.
Menge: 250,000 kg

**01.07.0046 Markierungshilfe für Fußballlinierung liefern und einbauen**
Markierungshilfe für Fußballlinierung liefern und einbauen
für Naturrasenspielfeld in Längsausrichtung; Markierungshilfe aus synthetischen Grasimplantaten mit einfacher Schraubmechanik,
Inkl. Einschlagstab zum richtigen Einsetzen;
(1 Satz mit 25 Stck) liefern,
Eckpunkte einmessen und fachgerecht die Markierungshilfen einbauen.
Menge: 1,000 Set

**01.07.0047 Erstlinierung Naturrasenspielfeld**
*** Bezugsbeschreibung
Erstlinierung Naturrasenspielfeld
gemäß den Richtlinien des Deutschen Fußballbundes,
Einmessen und Aufbringen der erforderlichen Spielfeldliniatur aus flüssiger Markierungskreide, weiß, Mischung aus Feinkreide (CaCO3) und Haftmittel, biologisch abbaubar, lösungsmittel- und schwermetallfrei, ph-Wert neutral, Linienauftrag mittels Markierwagen, Linienbreite 12 cm.
Menge: 750,000 lfm

*Hinweis: PFLEGE RASENFLÄCHE*

**01.07.0048 Fertigstellungspflege Sportrasen**
Fertigstellungspflege Sportrasen
Fertigstellungspflege für Rasenflächen nach DIN 18035-4 Pkt.7.
Dauer und Anzahl der Gänge bis zur Erreichung des abnahmefähigen Zustands.
Der Zeitpunkt der Pflegegänge ist den örtlichen Gegebenheiten anzupassen. Die Durchführung der Pflegegänge sind dem AG jeweils mind. 2 Werktage vorher schriftlich (Mail) anzuzeigen.
Inkl. ausreichendem und durchdringendem Wässern der Flächen nach Erfordernis. (Wasserlieferung ist einzukalkulieren).
Wuchshöhe: 6 - 9 cm, Schnitthöhe: 4 cm.
Inkl. Entsorgung des anfallenden Mähgutes,
Inkl. Entsorgung des anfallenden Laubs auf diesen Flächen.
Menge: 5460,000 m2

**01.07.0049 Sommerdüngung der Sportrasenfläche**
*** Bezugsbeschreibung
Sommerdüngung der Sportrasenfläche
Menge ca. 50g/m2, mineralischer Dünger, mit Wirkungsdauer 8-10 Wochen, 40% des Gesamtstickstoffes sind umhüllt, Granulierung: 2,2-3,5mm, N/K Verhältnis: 1:1,
26,3% N Gesamtstickstoff (5,9% N Nitratstickstoff, 1,2% N Ammoniumstickstoff, 19,2% N Carbamidstickstoff),
24,0% P2O5 neutral-ammoncitratlösliches und wasserlösliches Phosphat,
10,0% K2O wasserlösliches Kaliumoxid,
z.B. Fa. Juliwa-Hesa, Produkt: Multigreen Starter.
Menge: 275,000 kg

**01.07.0050 jedoch Herbstdüngung der Sportrasenfläche**
*** wie Position 01.07.0049
jedoch Herbstdüngung der Sportrasenfläche
Menge ca. 40g/m2, mineralischer Dünger, mit Wirkungsdauer 8-10 Wochen, 50% des Gesamtstickstoffes sind umhüllt, Granulierung: 2,2-3,5mm, N/K Verhältnis: 1:2,
18,0% N Gesamtstickstoff (8,5% N Nitratstickstoff, 9,5% N Carbamidstickstoff),
30,0% K2O wasserlösliches Kaliumoxid,
3,0% MgO wasserlösliches Magnesiumoxid,
z.B. Fa. Juliwa-Hesa, Produkt: Multigreen Classic Autuno 1:2.
Menge: 220,000 kg

**01.07.0051 1. Folgedüngung mit Langzeitrasendünger**
1. Folgedüngung mit Langzeitrasendünger
liefern und aufbringen
Folgedüngung der Sportrasenflächen mit Langzeitrasendünger
Aufwandsmenge 50g/m²
NPK 16+7+15
Zeitpunkt: 3 Wochen nach der Einsaat
in einem Arbeitsgang gleichmäßig auftragen.
Nachweis und Abrechnung Liefermenge über Lieferschein.
Menge: 275,000 kg

**01.07.0052 2. Folgedüngung mit Langzeitrasendünger**
2. Folgedüngung mit Langzeitrasendünger
liefern und ausbringen
Folgedüngung der Sportrasenflächen mit Langzeitrasendünger
Aufwandsmenge 50g/m²
NPK 20+5+8
Zeitpunkt: 6-8 Wochen nach der Einsaat
in einem Arbeitsgang gleichmäßig auftragen.
Nachweis und Abrechnung Liefermenge über Lieferschein.
Menge: 275,000 kg

**01.07.0053 Herbstdüngung**
Herbstdüngung
Lieferung und Ausbringung eines kaliumbetonten Düngers
zur Herbstdüngung
14% N Gesamtstickstoff
19% K2O wasserlösliches Kaliumoxid
3% MgO Gesamt-Magnesiumoxid
Ausbringung im November
Aufwandsmenge: 40g/m²
in einem Arbeitsgang gleichmäßig auftragen.
Nachweis und Abrechnung Liefermenge über Lieferschein.
Menge: 220,000 kg

**01.07.0054 Frühjahrsdüngung**
Frühjahrsdüngung
liefern und fachgerecht ausbringen
Düngung der Sportrasenfläche mit stickstoffbetonten
Langzeitrasendünger.
NPK-Dünger 23+6+10 mit Bor und Eisen und teilweise
umhülltem Stickstoff (mind. 35%)
Zeitraum: März/April
Aufwandmenge: 45g/m²
Wirkungsdauer: 2-3 Monate
Nachweis und Abrechnung Liefermenge über Lieferschein.
Menge: 250,000 kg

#### Titel 01.08 541 Einfriedungen

**01.08.0001 Maschendrahtzaun ausbessern**
Bestehenden schadhaften Maschendrahtzaun in Abschnitten nach Rücksprache mit AG und BÜ im Bereich Betonpfosten trennen und bauseits auf geordnetem Haufwerk zur Entsorgung lagern.
Entsorgung wird über separate Position vergütet.
Maschendrahtzaun liefern und verbinden mit bestehenden Maschendrahtzaun im Bereich der Betonpfosten mit Bodenabstand 5 cm
Zaun aus Viereck‐Drahtgeflecht Höhe 1,60 m
Maschenweite 50/50, 3 Spanndrähte
Viereck‐Drahtgeflecht DIN EN 1 0223‐6, Dicke 2,8 mm,
3 Spanndrähte DIN EN 10223‐6 Dicke 3,8 mm
Kunststoffummantelt Farbton grün,
oberen Spanndraht in Maschenschlaufen einhängen, mittlere
und untere Spanndrähte durch jede Masche ziehen,
befestigen mit Spanndrahthaltern aus nichtrostendem
Stahl, mit Drahtspanner Größe 2, verzinkt und pulverbeschichtet,
abzuspannen ist jeder einzelne Spanndraht, mind. einmal pro Zaunflucht,
jedoch längstens je 50 m, Einzelfeldlänge ca. 3,00 m.
Mehraufwendungen für Verankerung an Bestandspfosten, Verbindungs-, Schnitt- und Nebenarbeiten sind einzukalkulieren.
Beschädigungen in der Verzinkung sind mit Kaltzink zu versiegeln.
Menge: 75,000 lfm

#### Titel 01.09 544 Rampen, Treppen, Tribünen

**01.09.0001 Untergrund nachverdichten**
Untergrund nachverdichten
Untergrund unter Treppenanlage und Einzelstufen mit geeignetem Gerät nachverdichten,
Verformungsmodul: EV2 ≥ 45 MPa,
Homogenbereich E - Sand, nach DIN 18300 gem. Baugrundgutachten.
Abrechnung erfolgt in der Horizontalprojektion
Menge: 10,000 m2

**01.09.0002 Tragschicht unter Betonauflager für Treppen und Einzelstufen liefern und einbauen, 15 cm**
Tragschicht unter Betonauflager für Treppen und Einzelstufen liefern und einbauen, 15 cm
Tragschicht bestehend aus Schotter-Splitt-Brechsand-Gemisch 0/32 unter Betonauflager für Treppen und Einzelstufen gemäß ZTV SoB-StB 20 liefern und einbauen.
Schichtdicke: 15 cm
Menge: 10,000 m2

**01.09.0003 Betonfundament Treppen**
Betonfundament Treppen
Beton für Gründungsbauteile nach DIN 1045 und DIN EN 206, Beton C20/25, unbewehrt
Mindestdruckfestigkeitsklasse: C20/25
Expositionsklassen: XC 2, XF 1, WF
Fundamentlänge und -breite: gem. Stufenanlagen siehe Lageplan
Fundamenthöhe: 20 cm unter den mittleren Stufen bzw. 60 cm unter erster und letzter Stufe,
Fundamentoberfläche gerade abziehen und glätten, Fundamente abgetreppt
Betonüberstände sind sauber abzustoßen.
Zuschlagstoff Körnung 0/8 mm,
inkl.notwendiger Schalung

Erste und letzte Stufe ist frostfrei zu gründen, inkl. Lieferung der erforderlichen Materialien und Bodenarbeiten.
Menge: 3,000 m3

**01.09.0004 Blockstufe Beton, Stg 14/30, L=2,00 m, gerade, liefern, einbauen**
Blockstufe Beton, Stg 14/30, L=2,00 m, gerade, liefern, einbauen
aus Betonwerkstein gem. DIN 18500-1, liefern und fachgerecht einbauen als Treppenanlage für außen, gerade, aus Sichtbeton, Oberfläche rutschhemmend,
Farbton grau, Auftrittskante gefast, sichtbare Köpfe wie Oberfläche Stufen
Expositionsklasse: XC4, XD3, XF4 - nachweislich frost- und taumittelbeständig.
Stg. 14/30, mit Überlappung zur darunter liegenden Stufe von 5 cm,
Einbau auf Fundamente der Vorposition gem. Detail,
Blockstufen werden mit 1 2 cm dicken Mörtelquerstreifen (Mörtelgruppe III) ca. 2 cm stark gesetzt mit minimum 20 mm Überlappung,
Gesamtbreite Stufenanlage 2,00 m
einschl. aller Nebenarbeiten
Menge: 11,000 St

**01.09.0005 Handlauf liefern, einbauen**
Handlauf für Treppenanlage liefern, einbauen
gemäß Regeldetailzeichnung und nach vorherigem Aufmaß und Montagezeichnung des Schlossers
herstellen, liefern und montieren gem. DIN 18360 und DIN 18065,
Aufmaß ist vor Fertigung des Handlaufes der örtlichen Bauüberwachung zur Prüfung zu übergeben, Fertigung erst nach Freigabe durch die örtliche Bauüberwachung,

Handlauf einfach, gerade, Enden gebogen, gem. Detail, für Montage auf Betonblockstufen,
Handlauf aus Edelstahl
Handlaufpfosten aus Stahl, feuerverzinkt
Höhe des Handlaufes: 0,90 m (nur Kalkulationsgrundlage)

Handlaufverbindungen:
Stahlrohr ø 42,5 x 2,6 mm, verschweißt mit Pfosten, freies Handlaufende mit
Rohrbogen gem. Detail abschließen, Rohrenden mit Edelstahlplatte
verschließen,
bestehend aus nachfolgenden Hauptbauteilen:

Treppe: 11 Stg mit 14/30
1 Stück Handlauf mit folgenden Bestandteilen:
- Gesamtlänge Handlauf ca. 4,60 m,
- 5 Stück Pfosten, Länge ca. 850 mm, im Abstand von 990 mm, Verschraubung mit Senkschraube,
- 4 Stück Stahlplatte 150x150x10 mm mit mittig angeschweißtem
Pfosten zur Befestigung auf Blockstufen
- 4 Stück Verbundanker M 10 mit Hutmuttern je Befestigungspunkt,
Einbindetiefe 10-15cm.
- 1 Stück Pfosten für Einbindung in Betonfundament

Leistung einschl. aller erforderlicher Kleinteile und Nebenleistungen.
Menge: 5,000 m

#### Titel 01.10 551 Abwasseranlagen

**01.10.0001 KG-Rohr DN 160, PP SN 8**
Vollwand-Kanalrohr liefern und in Leitungsgräben gesonderter Position nach DIN EN 1610 auf 10 cm Sandbett mit angegebenem Gefälle höhen- und fluchtgerecht verlegen
und fachgerecht an Drainagerohre der Kies-Rohr-Rigole anschließen.
Rohre nach DIN EN 1852 mit Doppelsteckmuffe, Dichtungen nach DIN EN 681-1.
Rohr innen und außen glatt.
Ringsteifigkeit mind. 8 kN/m²,
Farbe: Grün, durchgehend eingefärbt.
Nenndurchmesser: DN 160
Rohre höhen- und fluchtgerecht verlegen. Untere Bettungsschicht nach DIN EN 1610 Typ 1, 100 mm,
Auflagerwinkel 90 Grad, Abdeckung 150 mm, Verfüllmaterial für Bettungsschichten, Seitenverfüllung und Abdeckung nach DIN EN 1610 oder gemäß Herstellerangabe.
Proctordichte: min. 95 %.
Leistung inkl. aller Nebenarbeiten und Kleinteile, wie Steckmuffen, Rohrdichtung, allen notwendigen Verbindungsteilen, Dichtungsringen, Formteile extra Bögen, Abzweige und Übergänge.
Leistung inkl. Verfüllung mit Kies bis 15 cm über Rohr,
Rohrleitung markieren mit Trassenwarnband, 40 cm über Rohrscheitel.
einschl. Lieferung aller notwendiger Materialien und Nebenarbeiten
Abrechnung erfolgt nach lfm Graben.
Menge: 16,000 lfm

**01.10.0002 Muldenrinne aus Betonformstein Breite 50cm als Einfassung**
Muldenrinne aus Beton nach DIN EN 1340, Qualität DIT; DIN 483 MU, mit einer betonglatten Oberfläche, leicht gefast.
Format: ca. 50x50x12cm
Farbe: grau
Einbau in geraden Strecken
liefern und in 20 cm Betonbettung, aus Beton C 20/25 gemäß Detail höhen- und fluchtgerecht versetzen. Im Abstand von ca. 8 m durchgehende Bewegungsfugen in Betonbettung, Betonrückenstütze und Bordsteinfuge nach Wahl des AN.

Muldenrinnensteine auf Steinunterseite mit Haftschlämme versehen, als Fließrinne auf ein mindestens 20 cm dickes und noch nicht abgebundenes Betonfundament (Betongüte C20/25) inkl. beidseitiger 10 cm starker Rückenstütze mit Bewegungsfugen, einschließlich der erforderlichen Aussparungen für Straßenabläufe als Rinne fachgerecht einbauen. Die Verlegevorschriften des Herstellers sind zu berücksichtigen.
Fugen mit Fugenmörtel verfüllen und nachschlämmen. Nach dem Versetzen und Verfugen müssen die Steine und ggf. die Bordsteine von eventuellen Verschmutzungen gereinigt werden.
Die Anforderungen der DIN 18318, der ZTV P-StB 20 und des Merkblatt für Flächenbefestigungen mit Pflasterdecken und Plattenbelägen in gebundener Ausführung der FGSV sind beim Einbau eizuhalten.
Die Leistungen verstehen sich einschließlich aller erforderlichen Nebenarbeiten.
Menge: 210,000 lfm

**01.10.0003 Einlauf Kurzform für Muldenrinne der Vorposition liefern, einbauen**
Straßenablauf 50x50 cm Kurzform, Muldenform liefern, einbauen
für Einbau in Betonmuldenrinne der Vorposition
Straßenablauf analog DIN 4052 liefern und fachgerecht einbauen. Ausführung als quadratisches, lastentkoppeltes Baukastensystem aus hochfestem Polypropylen (PP), chemisch hochbeständig und tausalzbeständig.Bestehend aus einem modularen Ablaufkörper, teleskopier- und drehbar, zur flexiblen Ausrichtung auf die Anschlussleitung. Ausgestattet mit horizontalen und vertikalen Verankerungsrippen sowie einer integrierten, werkseitig eingelegten EPDM-Lippendichtung (wasserdicht bis 0,5 bar analog DIN 4030).Der Ablaufkörper ist bauseits auf das erforderliche Maß einzukürzen, um eine maximale Gesamthöhe von 450 mm ab Oberkante Gussaufsatz bis zur Ablaufsohle zu realisieren.
Nennmaß System: 500 x 500 mm
Rohranschluss: DN/OD 160 (horizontal)Material Ablaufkörper: Polypropylen (PP)
Gesamteinbauhöhe: maximal 45 cm (450 mm) von Einlauf bis Sohle
Inklusive passendem Guss-Aufsatz in Muldenform / Rinnenform, Klasse C 250 nach DIN EN 124-2.
Rahmen mit umlaufender Innenschürze, dämpfender und klapperfreier Einlage sowie Eimerauflage. Schlitzrost aus Gusseisen mit schraubloser, wartungsfreier Kunststoff-Arretierung. Rost mittels Doppelscharnier zweiseitig bis ca. 110 Grad aufklappbar sowie komplett herausnehmbar.
Inklusive Schlammeimer (Kurzform) nach DIN 4052.
Der Einbau erfolgt lastentkoppelt. Die Lastableitung des Aufsatzes ist über ein Frischbetonbett (Betonfestigkeitsklasse gemäß Herstellervorgabe) direkt in die Tragschicht zu gewährleisten.
Liefern, Setzen, fachgerechter Anschluss an das Vollsickerrohr DN 150 sowie alle Nebenleistungen sind in den Einheitspreis einzukalkulieren.
Inkl. Erdarbeiten und lagenweise Verfüllung der Grube.
im Bereich Muldenrinne aus Betonformstein.
Menge: 8,000 Stk

**01.10.0004 Aushebe- und Bedienschlüssel für Abdeckroste liefern**
Aushebe- und Bedienschlüssel für Abdeckroste,
Stahl verzinkt, Länge 600mm, liefern
Menge: 1,000 Stk

#### Titel 01.11 552 Wasseranlagen

*Hinweis: BEREGNUNGSANLAGE SYSTEM 12+3*

**01.11.0001 Rohrgraben bis 0,60 m**
Rohrgraben bis 0,60 m unter
Fertighöhe zur Aufnahme der
Bewässerungsleitungen und Kabel
maschinell lagenweise ausheben und
nach erfolgter Leitungsverlegung wieder
lagenweise  verfüllen und verdichten
Menge: 50,000 lfm

**01.11.0002 Rohr- und Kabelverlegung im Einzugsverfahren**
Rohr- und Kabelverlegung im Einzugsverfahren mittels
Vibrationspflug, Verlegetiefe ca. 60 cm, nach der Rohr-
und Kabelverlegung angehobene Grasnarbe in der
Verlegetrasse anwalzen.
Menge: 505,000 lfm

**01.11.0003 PE-Druckrohr DN 65**
PE-Druckrohr DN 65, 75 x 6,8 mm,
PN 10 hart, nach DIN 8074/75,
einschl. Form- und Verbindungsteile
in Kunststoff oder Messing,
liefern und verlegen
Menge: 50,000 lfm

**01.11.0004 PE-Druckrohr DN 50**
PE-Druckrohr DN 50, 63 x 5,8 mm,
PN 10 hart, nach DIN 8074/75,
einschl. Form- und Verbindungsteile
in Kunststoff oder Messing,
liefern und verlegen
Menge: 455,000 lfm

**01.11.0005 Kopflöcher zum Anschluss**
Kopflöcher zum Anschluß an bestehenden
Leitungen 1,0 x 1,0 x 0,8 m herstellen
Menge: 2,000 Stk

**01.11.0006 Kopflöcher zum nachträglichen Einbau**
Kopflöcher zum nachträglichen Einbau der
Regner, Ventile, Hydranten und Schieber
in Handaushub herstellen, Boden getrennt
auf Folie lagern, standfest verfüllen
und verdichten, ohne Bodenabfuhr
Menge: 24,000 Stk

**01.11.0007 Steuerkabel NYY-J 7x1,5 mm²**
Steuerkabel NYY-J 7x1,5 mm² zur Steuerung der
einzelnen E.- Ventile (Regner), liefern und zusammen
mit Rohren einziehen.
Menge: 400,000 lfm

**01.11.0008 Steuerkabel NYY-J 5x1,5 mm²**
Steuerkabel NYY-J 5x1,5 mm² zur Steuerung der
einzelnen E.- Ventile (Regner), liefern und zusammen
mit Rohren einziehen.
Menge: 200,000 lfm

**01.11.0009 Regneranschlüsse Gr. 1 ½" BSP x ACME**
Regneranschlüsse Gr. 1 ½" BSP x ACME, "Swing Joint",
45 cm, 3 Winkel, in 360° drehbar, auch bei späterem
Nachnivellieren absolut dicht.
Inklusive Rohranschlussmaterialien, liefern und
einbauen.

Fabrikat: Toro Typ: TSJ-15B-18-3-15A oder
gleichwertiger Art (Betriebsdruck bis max. 16 bar; abgedichtet durch O-Ringe)

Erzeugnis: '............................................' (vom Bieter auszufüllen)
Menge: 15,000 Stk

**01.11.0010 Getriebeversenkregner, Vollkreis**
Getriebeversenkregner, Vollkreis,
Anschluss 1 ½" ACME IG,
einstellbarer Abwurfwinkel
Standard zwei Stufen 15° und 25°,
Standard Magnetspule 24 Volt Wechselstrom 50/60Hz,
liefern und einbauen

Fabrikat: Toro Typ: FLX54-598-1
oder gleichwertiger Art (stufenweise einstellbare
Druckregelung zwischen 3,4 - 6,9 bar;
Wurfweite 15,8 - 30,2 m;
Wasserverbrauch 50 -233,9 l/min)

Erzeugnis: '............................................' (vom Bieter auszufüllen)
Menge: 3,000 Stk

**01.11.0011 Kunstrasenabdeckung**
Kunstrasenabdeckung, zweiteilig bestehend aus
Abdeckung für das Düsengehäuse und Umrandungsring
für den oberen Teil des Gehäuses, liefern und
montieren
Menge: 3,000 Stk

**01.11.0012 Getriebeversenkregner, Teil- und Vollkreis**
Getriebeversenkregner,
Teil- und Vollkreis, (Teilkreis 40° bis 330°)
Anschluss 1 ½" ACME IG,
einstellbarer Abwurfwinkel
Standard zwei Stufen 15° und 25°,
Standard Magnetspule 24 Volt Wechselstrom 50/60Hz,
liefern und einbauen.

Fabrikat: Toro Typ: FLX55-548-1
oder gleichwertiger Art (Wurfweite 16,7 -28,0 m;
Wasserverbrauch 53 -232 l/min;
stufenweise einstellbare Druckregelung
zwischen 3,4 - 6,9 bar)

Erzeugnis: '............................................' (vom Bieter auszufüllen)
Menge: 12,000 Stk

**01.11.0013 Kabelverbinder "Quick Connect"**
Kabelverbinder "Quick Connect" für Kabelverbindungen in
Niederspannungsinstallationen (<30V) für Verbindungen
von bis zu 3 Kabeln mit bis zu 4 mm² zur Verdrahtung an
Regnern und in den Kabelboxen, liefern und einbauen.
Menge: 40,000 Stk

**01.11.0014 Modulares Steuergerät mit 16 Stationen**
Modulares Steuergerät mit 16 Stationen
Aufrüstbar für WLAN-basierte Fernüberwachung und -steuerung über
iOS- und Android-Mobilgeräte (mit separat erhältlichem LNK2-WLAN-Modul).
Internetbasierte Wetterinformationen werden zur automatischen täglichen
Anpassung der Bewässerungsplans verwendet, was bis zu 30 % Wasser spart
(mit einem separat erhältlichen LNK2-WLAN-Modul).
Großes LCD-Display mit einfach navigierbarer Benutzeroberfläche
Hauptventil-/Pumpenstartschaltung
Nichtflüchtiger Programmspeicher (100 Jahre)
Programmbasierte Planung mit 4 individuellen Programmen und
6 unabhängigen Startzeiten je Programm für insgesamt 24 Startzeiten
Bewässerungsplan-Optionen: Nach Wochentagen, UNGERADEN Kalendertage,
GERADEN Kalendertagen oder zyklisch (alle 130 Tage) Erweiterte Funktionen
Erweiterte Diagnose und Kurzschlusserkennung mit LED-Warnung
Contractor Default™-Programm  Speichern/Wiederherstellen gespeicherter Programme
Regensensor Bypass nach Station
Verzögerung der Bewässerung bis zu 14 Tage (nur für Stationen, bei denen die
Umgehung des Regensensor nicht aktiviert ist)
Manuelle Bewässerungsoption nach Programm oder Station
Saisonale Anpassung für alle Programme oder ein einzelnes Programm
Einstellbare Verzögerung zwischen den Ventilen (Standardeinstellung: 0)
Hauptventil Ein/Aus nach Station

Technische Daten:
Betriebsspezifikationen
Stationslaufzeiten: 1 Minute bis 6 Stunden
Saisonale Anpassung: 5 bis 200 %
Max. Betriebstemperatur: 65 °C (149 °F)
Elektrische Kenndaten
Erforderliche Eingangsspannung: 120 V?, 60 Hz, 0,3 A
(Interantionale Modelle: 230 V?, 50-60 Hz, 0,136 A)
Ausgangsleistung: 25,5 V?, 60 Hz, 1 A
(Interantionale Modelle: 24 V?, 50-60 Hz, 1,0 A)
Hauptventil-/Pumpenstartrelais
Betriebsspannung: 24 VAC 50/60 Hz
Max. Einschaltstromstoß Spule: 11 VA
Max. Haltestrom Spule: 5 VA
Leerlauf-/Aus-Leistungsaufnahme 0,06 Amp bei 120 VAC
Notstromversorgung nicht erforderlich.
Der nichtflüchtige Speicher sichert dauerhaft die aktuelle Programmierung und ein Lithium-Akku
(10 Jahre Lebensdauer) die Datums- und Uhrzeiteinstellung des Steuergerätes bei Stromausfällen.
Zertifizierungen
230-V-Modelle: CE [Europäische UNion]
Abmessungen:
Breite: 27,2 cm (10,7 Zoll)
Höhe: 19,5 cm (7,7 Zoll)
Tiefe: 11,2 cm (4,4 Zoll)

einschl. Montage an Wand inkl. aller Anschluss- und Nebenarbeiten
Menge: 1,000 Stk

**01.11.0015 Regensensor, drahtlos**
Regensensor, drahtlos, Sendebereich bis zu 152,4 m
(Sichtlinie) mit verstellbarer Antenne, einschl. aller
Verbindungtstücke liefern und einbauen.
Menge: 1,000 Stk

**01.11.0016 Anbindung an die bereits verlegte Versorgungsleitung**
Anbindung an die bereits verlegte
Versorgungsleitung bis DN 65,
ohne Erdarbeiten.
Menge: 1,000 Stk

**01.11.0017 Inbetriebnahme der Gesamtanlage**
Inbetriebnahme der Gesamtanlage einschl.
der Übergabe der erforderlichen
Bedienungsanleitungen 3-fach und der
Bestandspläne 3-fach, sowie der
Einweisung des späteren
Bedienungspersonals
Menge: 1,000 Stk

**01.11.0018 Arbeitszeit Monteur für Suchschachtungen**
Arbeitszeit Monteur für Suchschachtungen und für unvorhergesehene Arbeiten nach Aufwand
zum Nachweis
Menge: 10,000 Std

#### Titel 01.12 562 Besondere Einbauten

**01.12.0001 Mobiles Fußballtor, Turnier liefern, aufstellen, Abmessungen 7,32 x 2,44 m**
Mobiles Großspielfeldtor liefern und aufstellen, Abmessungen 7,32 x 2,44 m
bestehend aus folgenden Bestandteilen:
Fußballtor: aus Aluminium gefertigt, in einem Stück verschweißt, Profil: 100 x 120 x 2,5 mm,
eingeschweißte Eckverbinder, Netzbügel 60 x 3,5 mm; Bodenrahmen aus Aluminium gefertigt, Rechteckprofil 80 x 60 x 3 mm, mit abgerundeten Kanten; Netzbefestigung eingefräst, keine Verletzungsgefahr, leichte Netzmontage, präziser Sitz der Netze, gleichzeitige Netzsicherung, Netzbefestigung am Bodenrahmen durch angeschweißte Ösen;
Auslage oben: 0,80 m, Auslage unten: 2,00 m;
Mit integrierten Gewichten und Transportrollen:
Gewichte aus Aluminium mit Stahlfüllung, Massive, angeschweißte Radaufnahmen am Torbügel oberhalb des Bodenrahmens, je Seite ein ausgeschäumtes Rad mit Stahlfelge, der Breite nach fahrbar. Aufnahme der Räder mit Radbuchse und durchgehendem Bolzen.
Netzsicherung aus Aluminium gefertigt, für Fußballtore mit einer Abmessung von 7,32 x 2,44 m;
Stangensystem am Bodenrahmen befestigt; abschließbar, als Diebstahlschutz; präziser Sitz der Netze;
Tornetz für Fußballtore mit einer Abmessung von 7,32 x 2,44; aus Polypropylen 4 mm; knotenlos,
Farbe: weiß;
TÜV geprüft mit Zertifikat gem. DIN 748, GS Zeichen, den zur Zeit gültigen DIN/EN-Normen entsprechen.
Leistung inkl. aller erforderlichen Kleinteile und Nebenarbeiten
Menge: 2,000 St

**01.12.0002 Mobiles Jugendfußballtor, Turnier liefern, aufstellen, Abmessungen 5,00 x 2,00 m**
Mobiles Jugendfußballtor liefern, aufstellen
Abmessungen 5,00 x 2,00 m, bestehend aus folgenden Bestandteilen:
Jugendfußballtor
Abmessungen 5,00 x 2,00 m; mobil;
aus Aluminium gefertigt, vollverschweißt mit je zwei seitlichen Griffen,
Torrahmen Ovalprofil: 120 x 100 x 2,5 mm;
eingeschweißte Eckverbinder;
Netzbügel 60 x 3,0 mm Rundrohr mit angeschweißten Seilspannösen;
Torrahmen mit innenliegenden Eckverstärkern und integrierter, eingefräßter Netzbefestigung, Abstand der Netzaustrittsöffnungen alle 2,5 cm als durchgehendes System, keine Verletzungsgefahr,
Bodenrahmen aus 80 x 40 mm Profil mit integrierter Nut und innenliegenden Kunststoffdoppelnetzhaken zur Befestigung des Tornetzes. Es wird kein Spannseil am Bodenrahmen
zur Netzbefestigung benötigt und zugelassen.
Zusatzstreben von der Torlatte an den Netzbügel sowie
vom Bodenrahmen an den Netzbügel zur zusätzlichen Stabilisierung. Eingeschweißtes Knotenblech an der Bodenrahmenecke.
der Breite nach fahrbar;
Auslage oben: 0,80 m;
Auslage unten: 1,00 m;
TÜV-geprüft mit Zertifikat gem. DIN 748; GS Zeichen.
Tornetz für Jugendfußballtore Abm. 5,00 x 2,00 m; aus Polypropylen 4 mm; knotenlos; Auslage oben: 0,80 m; Auslage unten: 1,00 m;
Farbe: weiß.
Räder: Massive, angeschweißte Radaufnahmen am Torbügel oberhalb des Bodenrahmens, je Seite ein ausgeschäumtes Rad mit Stahlfelge, der Breite nach fahrbar. Aufnahme der Räder mit Radbuchse und durchgehendem Bolzen.
entsprechend Herstellerangaben aufbauen
Menge: 4,000 St

**01.12.0003 Spieler- und Betreuerkabine - L 4,00 m liefern und einbauen**
Spieler- und Betreuerkabine - L 4,00 m liefern und einbauen
bestehend aus folgenden Elementen:
Kabine mit geneigter Dachform liefern und einbauen; aus Aluminium gefertigt; in einem Stück verschweißt; Seitenwände im oberen Bereich aus transparentem, schlag- und bruchfestem sowie UV-beständigem Platten; unterer Bereich der Seitenwände und Rückwand aus Aluminiumprofilen; Rückenlehne und Sitzfläche aus Multiplex; ohne Bodenplatte; seitlich angebrachte Tragegriffe; angeschweißte Laschen (4 Stück) für die Bodenverankerung mit Erdanker-Bodenhülsen; Länge: 4,00 m; Höhe: 2,25 m; Tiefe: 1,00 m.
Erdanker-Bodenhülse für Spielerkabinen: aus Aluminium gefertigt; Hülsen mit Innengewinde; pro Spielerkabine 4 Stück erforderlich; inkl. Bolzenschrauben aus Edelstahl M 16 und Unterlegscheiben; Einbau in Betonfundament C 25/30,
Expositionsklasse XC2, XF1, WF
Abmessungen  80 x 50 x 75 cm.
OK Fundament 10 cm unter OK Gelände
einschl. Herstellung Fundament gemäß Herstellerangaben, inkl. erforderlicher Erdarbeiten, verdrängte Boden ist auf der Baustelle zu transportieren und zur Weiterverwendung/ Entsorgung auf geordneten Haufwerken zu lagern.
Menge: 2,000 St

**01.12.0004 Eck- und Mittelfahnen**
Eck- und Mittelfahnen Fußball (auch für Kleinspielfelder nutzbar) liefern und einbauen
bestehend aus folgenden Elementen:
Eckfahnenstange: starr, aus gelben Polyethylen, durchgehender Durchmesser 50mm, Farbe: gelb
Eckfahnentuch: 45x45 cm mit Saum, Farbe: gelb.
Bodenhülsen: Sicherheitsbodenhülse aus Aluminium Rundprofil 70x4 mm mit integriertem, elastischem
Sicherheitskopf. Die Elastikschicht besteht aus einem 1-3 mm starkem grünem, wetterfesten und stark
Stoß absorbierendem Gummigranulat und ist 25 mm über dem Aluminiumprofil durch zusätzlichen Versatz
eingearbeitet und mit dauerelastischem PU Klebstoff, Zugfestigkeit 1,8 N/mm², fixiert. Angeschweißter Aluminiumring zur Stabilität und Aufnahme des Elastikkopfes. Hülsenkopf muss zwingend nur aus einer 25 mm Elastikschicht sein (Elastikschicht 25mm über Aluminiumprofil)! Keine Verletzungskante durch vorstehende Aluminiumprofile.
Gesamtlänge Hülse: 34 cm, Einstecktiefe 16 cm.
Inklusive eines herausnehmbaren, wendebaren Einsatzes aus Polypropylen. Der Einsatz dient zum einen als Reduziereinsatz für 50mm Eckfahnenstangen sowie als Verschlusselement für die Hülse mit integriertem 25mm starkem, elastischem Sicherheitskopf mit ausgesparter Aushebeöffnung.

Einbau gemäß Herstellerangaben in Betonfundament C25/30 WF XC4 XF1; Abmessungen  30 x 30 x 40 cm, Überdeckung mind. 8 cm,
einschl. Herstellung Betonfundament, inkl. erforderlicher Erdarbeiten, anfallender Boden ist seitlich einzuplanieren.
Menge: 1,000 Set

**01.12.0005 Basketballkorb liefern, einbauen**
Basketball-Einmast-Anlage bestehend aus:
Ständer: aus Aluminium gefertigt, Oberfläche: natur, in
einem Stück verschweißt (Schraubverbindungen nicht
zulässig), Profil: 100 x 120 mm, Wandstärke: 4 auf 6 mm
steigend, Korbbefestigung direkt an der
Hinterkonstruktion, Ausladung: 1,65 m
Schutzpolsterung: für Basketball-Einmastanlage, aus
Schaumstoff mit PVC-Gewebe, mit Klettverschluss,
Profil: 100 x 120 mm, Höhe: 2,00 m, Farbe: rot inkl.
Befestigung des Schutzpolsters am Mast.
Zielbrett: aus Coplast, witterungsbeständig, Abm. 1,80
x 1,05 cm,
Basketball-Netz: aus Herkulesseil mit Stahleinlage 5
mm, Farbe: grün,
Basketball-Korb: aus Vollstahl, Oberfläche:
feuerverzinkt und pulverbeschichtet, Farbe: orange,
Bodenhülse: für Basketball-Einmast-Ständer, Profil: 100
x 120 mm, ohne Kippdeckel, die Bodenhülsen sind mit je
1 Stk. Kunststoffrohr DN 25 zu entwässern.
Inkl. Sickerpackung Sohle Mast, mittig 0,50 x 0,50 cm
Kies 16/32,
Entwässerungsrohr DN 70 Länge ca. 0,50 m,
10 cm Frostschutzschicht,
Betonfundament nach Herstellerangaben, Betongüte
C35/40, Maße ca. 1,00 x 1,00 x 1,00 m.
TÜV geprüft mit Zertifikat gem. DIN 1270.
Leistung einschl. aller notwendigen Kleinteile,
Nebenarbeiten und erforderlicher Erdarbeiten.
Überschüssigen Boden laden, transportieren und auf BE-
Fläche auf Haufwerk setzen.
Ausführung im Bereich Multifeld.
Menge: 1,000 St

**01.12.0006 Basketballanlage mit integrierter Netzaufnahme für Volleyballnetz liefern, einbauen**
Basketballanlage mit integrierter Netzaufnahme für Volleyballnetz liefern, einbauen

Liefern und fachgerecht montieren einer freistehenden Basketballanlage für Außensportflächen mit integrierter Aufnahme- und Befestigungsmöglichkeit für ein Volleyballnetz. Die Anlage dient als Endpunkt einer separat ausgeschriebenen Volleyballanlage. Das Volleyballnetz wird auf der gegenüberliegenden Spielfeldseite an einem separaten Volleyballpfosten befestigt.

Die Basketballanlage ist so auszubilden, dass sowohl Basketball als auch Volleyball sicher und bestimmungsgemäß genutzt werden können. Für den Basketballbetrieb muss die Netzbefestigung außerhalb des Basketball-Spielbereiches angeordnet oder mit einfachen Bedienhandlungen außer Funktion gesetzt werden können. Für den Volleyballbetrieb darf die Basketballanlage die erforderlichen Sicherheitsräume des Volleyballspielfeldes nicht beeinträchtigen.

Die Ausführung hat für den dauerhaften Einsatz im Außenbereich zu erfolgen.

Basketballanlage
Freistehende Basketballanlage für den Außeneinsatz.
Tragkonstruktion aus feuerverzinktem Stahl oder Aluminium, korrosionsbeständig.
Schutzpolsterung: für Basketball-Einmastanlage, aus
Schaumstoff mit PVC-Gewebe, mit Klettverschluss,
Höhe: 2,00 m, Farbe: gelb, einschl. Montage
Auslegerkonstruktion mit ausreichender Steifigkeit für den Schul- und Freizeitsportbetrieb.
Basketball-Zielbrett aus wetterbeständigem, schlagfestem und UV-beständigem Material.
Zielbrettabmessungen ca. 1.200 × 900 mm.
Basketballkorb gemäß DIN EN 1270.
Korbhöhe 3,05 m über Oberkante Spielfeld.
Basketballnetz aus witterungsbeständigem Material.
Vandalismusresistente Ausführung.
Sämtliche Verbindungsmittel korrosionsgeschützt.
Volleyball-Netzaufnahme
In die Basketballanlage integrierte Befestigungs- und Spannvorrichtung zur Aufnahme eines Volleyballnetzes.
Netzaufnahme für den Anschluss an einen gegenüberliegenden Volleyballpfosten.
Geeignet für die üblichen Volleyball-Netzhöhen:
2,24 m (Damen)
2,35 m (Jugend)
2,43 m (Herren)
Höhenverstellbare Befestigungseinrichtung.
Sichere Aufnahme der beim Spannen des Netzes auftretenden Kräfte.
Spann- und Befestigungselemente korrosionsbeständig.
Netzaufnahme so ausgebildet, dass sie den Basketballspielbetrieb nicht beeinträchtigt.
Nicht benötigte Bauteile der Netzbefestigung dürfen keine Verletzungsgefahr darstellen.
Anforderungen an die Doppelnutzung

Die Basketballanlage ist für die kombinierte Nutzung als Basketballanlage und als Endpunkt einer Volleyballanlage auszulegen.

Die Konstruktion muss gewährleisten, dass:
die bestimmungsgemäße Nutzung beider Sportarten möglich ist,
die beim Volleyballbetrieb auftretenden Netzspannkräfte dauerhaft aufgenommen werden, keine Beschädigungen der Basketballanlage durch den Volleyballbetrieb entstehen, Bedienung und Umrüstung ohne Spezialwerkzeuge möglich sind.

Sicherheitsanforderungen:
Die Anlage ist so auszubilden, dass die sicherheitstechnischen Anforderungen der einschlägigen Normen eingehalten werden.
Im Volleyballbetrieb dürfen Zielbrett, Korb, Ausleger oder sonstige Bauteile die sichere Nutzung des Volleyballfeldes nicht beeinträchtigen.
Der Bieter hat die Eignung der angebotenen Konstruktion für die kombinierte Nutzung Basketball/Volleyball nachzuweisen.
Konstruktive Lösungen zur Reduzierung von Kollisionsrisiken im Volleyballbetrieb werden ausdrücklich zugelassen.

Die Anlage muss den zum Zeitpunkt der Ausführung gültigen Fassungen der nachfolgenden Regelwerke entsprechen:
DIN EN 1270 „Basketballanlagen  Funktionelle und sicherheitstechnische Anforderungen, Prüfverfahren"
DIN EN 1509 „Volleyballausrüstung  Funktionelle und sicherheitstechnische Anforderungen, Prüfverfahren"
DIN EN 15312 „Frei zugängliche Multisportgeräte  Sicherheitstechnische Anforderungen und Prüfverfahren"
DIN EN ISO 1461 für feuerverzinkte Stahlbauteile (soweit zutreffend)

einschl. aller Erdarbeiten und aller Fundamentarbeiten nach Herstellerangaben, Betongüte C35/40, Maße ca. 1,00 x 1,00 x  1,00 m.
einschl. sämtlicher Befestigungs- und Verbindungsmittel.
Die Fundamentierung ist entsprechend den statischen Anforderungen der Basketballanlage sowie den zusätzlichen Lasten aus dem Volleyballnetz auszulegen.

Hersteller, Produkt '............................................' (vom Bieter auszufüllen)
Menge: 1,000 St

**01.12.0007 Volleyballanlage liefern, einbauen in Kunststofffläche**
Volleyballanlage liefern und gem. Herstellerangaben einbauen
bestehend aus:
Volleyballpfosten: 2 Stück, aus Aluminium gefertigt; Profil: 100
x 120 mm Wanddicke von 4 auf 6 mm steigend; Spann- und
Verstellmechanik innenliegend im Profil;
Höhenverstellung stufenlos bei gespanntem Netz;
Höhenverstellung von 1,07 - 2,50 m; Netzspannung;
Maßskala in den Pfosten eingelassen; Nutzung auch für
Tennis, Badminton und Faustball;
Schutzpolster: aus Schaumstoff mit PVC-Ummantelung,
für Pfosten mit Profilmaß 100 x 120 mm,
Befestigung mit Klettverschluss,
Farbe: gelb
Wettkampfnetz: aus Polypropylen 4 mm liefern, hochfest;
mit Kevlar-Spannseil 11,70 m lang; mit seitlich eingefassten
Glasfaser-Polyesterstäben ("Volleyball-Antennen");
6-Punkt-Aufhängung; 6 Spannschnüre mit Schnellverschluss;
Netzlänge: 10,70 m; Netzhöhe: 1,00 m;
Maschenweite: 10x10 cm; Farbe: schwarz;
Einfassband in Neongelb
einschl. Netzbügel zum Aufwickeln von Netzen, mit Aufhängevorrichtung.
Bodenhülsen:
1 Stück, für Volleyballpfosten,
Bodenteil zum Einbetonieren, mit Wendeadapter zur Pfostenaufnahme,
mit Höhenausgleich
Profil: 100 x 120 mm;
Spezial- Ausführung mit Kippdeckel;
abschließbar; bei Montage der Volleyballanlage
wird der Deckel über eine innenliegend laufende Schiene
in die Deckeltasche gekippt;
die Bodenhülsen sind mit je 1 St Kunststoffrohr DN 25 zu entwässern;
pro Anlage 2 Stück erforderlich.
Inkl. Sickerpackung Sohle Ständer, mittig 0,50 x 0,50 cm Kies 16/32,
Entwässerungsrohr DN 70 Länge ca. 0,50 m,
10 cm Frostschutzschicht,
Betonfundament: je Pfosten, nach Herstellerangaben, Betongüte
C35/40, Maße ca. 1,00 x 1,00 x  1,00 m (Kalkulationsgrundlage).
TÜV geprüft; DVV I Prüfzeichen.
Leistung einschl. aller notwendigen Kleinteile,
Nebenarbeiten und erforderlicher Erdarbeiten.
Überschüssigen Boden laden, transportieren und auf BE-
Fläche auf Haufwerk setzen.
Ausführung im Bereich Multifeld.
Menge: 2,000 St

**01.12.0008 Kugelstoßring inkl. Balken**
Kugelstoßring inkl. Balken liefern, einbauen
Kugelstoßring mit umlaufendem Sichtstreifen
aus Aluminium; mit fertig eingegossener Betonplatte; mit umlaufendem Sichtstreifen, Durchmesser 213,5 cm;
mit 4 Revisionsschächten am Ring befestigt, dadurch keine zusätzlichen Fundamente für die Hülsen erforderlich; aus Spezial-T-Profil; maßgenau gebogen, mit Transportschlaufen; liefern und einbauen.
Einbau gemäß Herstellerangaben auf  25 cm Beton C 25/30,
einschl. Erdaushub,  Aushub laden und entsorgen.
Kugelstoßbalken, mit Einfräsung
Kugelstoßbalken aus gehärtetem Kunststoff, weiß;
mit Einfräsung als Markierung für den Wurfsektor; außen gerade, innen gebogen; liefern und einbauen.
Einbau an Kugelstoßring gemäß Herstellerangaben.
Menge: 1,000 St

**01.12.0009 Absprungbalken Weitsprung liefern, einbauen**
Absprungbalken Weitsprung liefern, einbauen
aus Aluminium-Grundprofil liefern und einsetzen;
mit gehärtetem Laufbahnbelag (UV-beständig) beschichtet:
beide Seiten: weiß,
3-fach Nutzung als Wettkampf-, Trainings-/Schulsportbalken;
mit innenliegender Arretierung zum Verspannen in der Einbauwanne; Verspannung und Herausnahme des Balkens muss mit Schlüssel möglich sein; inkl. aus Aluminium und Kunststoff gefertigtem Einlegeprofil;
Abmessung 122 x 34 x 10 cm;
TÜV geprüft mit Zertifikat
Menge: 2,000 St

**01.12.0010 Einbauwanne für Absprungbalken**
Einbauwanne für Absprungbalken aus Aluminium liefern und fachgerecht einbauen,
Abmessung 122 x 34 x 10 cm,
Wandstärke 4 mm,
zur Aufnahme von Wettkampfbalken Abmessung 122 x 34 x 10 cm,
beide Längsseiten vertieft mit Ausgleichsstücken zum sauberen Anbau des Kunststoffbelages,
inkl. Distanzstücke und Fundamentanker für maßgerechten Einbau,
TÜV geprüft mit Zertifikat,
inkl. Betonfundament: C20/25 Abm. ca. 140 x 55 x 20 cm  Angabe dient nur der Kalkulation, Einbau gem. Herstellerangaben.
Menge: 2,000 St

#### Titel 01.13 571 Vegetationstechnische Bodenbearbeitung

**01.13.0001 Baugrund aufreißen in Vegetations- und Rasenflächen, 30 cm**
Baugrund aufreißen in Vegetations- und Rasenflächen, 30 cm
Verdichtete Vegetations- und Rasenflächen, frei von Bewuchs, vor dem Auftrag des Oberbodens kreuzweise durch Aufreißen lockern.
Abstand der Aufreißer max. 30 cm, Tiefe mind. 30 cm;
Geländeneigung bis 1:4.
Homogenbereich C bis E nach DIN 18300 gem. Baugrundgutachten.
Steine und Fremdkörper, Durchmesser größer 5 cm,
Unkraut und schwer verrottbare Pflanzenteile ablesen,
laden, abfahren und fachgerecht verwerten.
Abrechnung erfolgt in der Horizontalprojektion nach vorherigem
Aufmaß.
Menge: 3060,000 m2

**01.13.0002 Wiedereinbau zwischengelagerter Oberboden in Rasenfläche 15 cm ebene Rasenflächen**
Wiedereinbau von bauseits lagerndem Oberboden gem. Lageplan, in einer Schichtstärke Rasen und Wiese 15 cm auf einen pflanzenverträglich verdichteten Untergrund unter Berücksichtigung des Setzungsfaktors aufbringen.
Steine und Fremdkörper, Durchmesser größer 5 cm,
Unkraut und schwer verrottbare Pflanzenteile ablesen,
laden, abfahren und fachgerecht verwerten.
Maßgeblich ist jeweils der kleinste Durchmesser.
Einzukalkulieren ist das Aufnehmen von Haufwerk, der Transport innerhalb der Baustelle bzw. von der BE-Fläche und der profilgerechte, lagenweise Einbau inkl. Modellieren der Oberfläche mit Böschungen mit max. Neigung von 1:4.
Transportweg bis ca. 200 m
Abrechnung erfolgt nach Auftragsfläche in der Horizontalprojektion und Auftragsdicke.
Menge: 120,000 m3

**01.13.0003 Zertifizierten Oberboden liefern, einbauen - 15 cm ebene Rasenflächen**
Zertifizierten Oberboden liefern, auftragen - ebene Flächen
Oberboden gemäß DIN 18915 und gemäß § 12 BBodSchVO zur
Herstellung einer durchwurzelbaren Bodenschicht liefern
und in einer Schichtstärke Rasen und Wiese 15 cm auf einen
pflanzenverträglich verdichteten Untergrund aufbringen.
Neigung bis max. 1:4.
Weitere pflanzenbauliche Spezifikation: schwach saure
bis neutrale Reaktion (pH 6.0 -7.0); geringer
Salzgehalt < 1,5 g/l Boden bzw. < 150 mg/ 100 g Boden;
Gehalt an organischer Substanz 1 bis 2,0 Vol.-%.
Die Nachweise sind vor dem Einbau zu erbringen.
Boden mit geeignetem Gerät für Pflanzungen auf der
Vegetationsfläche unter Berücksichtigung des
Setzungsfaktors einbauen.
Abrechnung nach Auftragsfläche in Horizontalprojektion und Auftragsdicke.
Menge: 310,000 m3

**01.13.0004 Zertifizierten Oberboden liefern, einbauen - 15 cm geneigte Rasenflächen**
Zertifizierten Oberboden liefern, auftragen - geneigte Flächen
Oberboden gemäß DIN 18915 und gemäß § 12 BBodSchVO zur
Herstellung einer durchwurzelbaren Bodenschicht liefern
und in einer Schichtstärke Rasen und Wiese 15 cm auf einen
pflanzenverträglich verdichteten Untergrund aufbringen.
Neigung bis max. 1:2.
Weitere pflanzenbauliche Spezifikation: schwach saure
bis neutrale Reaktion (pH 6.0 -7.0); geringer
Salzgehalt < 1,5 g/l Boden bzw. < 150 mg/ 100 g Boden;
Gehalt an organischer Substanz 1 bis 2,0 Vol.-%.
Die Nachweise sind vor dem Einbau zu erbringen.
Boden mit geeignetem Gerät für Pflanzungen auf der
Vegetationsfläche unter Berücksichtigung des
Setzungsfaktors einbauen.
Abrechnung nach Auftragsfläche in Horizontalprojektion und Auftragsdicke.
Menge: 100,000 m3

**01.13.0005 Vorratsdüngung Rasenflächen**
Vorratsdüngung Rasenflächen
Rasenvolldünger mit Langzeitstickstoff flach in den Oberboden nach Herstellerangaben einarbeiten.
Düngemenge je m2: mind. 30 g.
Mindest Nährstoffgehalte: 16% N, 12% P2O5,
14% K2O, 2% MgO, 0,1% Fe.
Abrechnung in der Horizontalprojektion.
Menge: 3060,000 m2

#### Titel 01.14 574 Rasen- und Saatflächen

**01.14.0001 Feinplanum - ebene Rasenflächen**
Feinplanum für Rasenflächen herstellen - ebene Flächen
gemäß DIN 18917,
Neigung bis max. 1:4.
Die zulässige Abweichung in der Ebenheit, gemessen auf 4-Meter Messstrecke darf max. ± 3 cm betragen. Anschlüsse müssen bündig und trittfest sein und können nach unten bis 2 cm abweichen.
Abrechnung nach Auftragsfläche in Horizontalprojektion.
Menge: 3060,000 m2

**01.14.0002 Feinplanum - geneigte Rasenflächen**
Feinplanum für Rasenflächen herstellen - geneigte Flächen
gemäß DIN 18917,
Neigung bis max. 1:2.
Die zulässige Abweichung in der Ebenheit, gemessen auf 4-Meter Messstrecke darf max. ± 5 cm betragen. Anschlüsse müssen bündig und trittfest sein und können nach unten bis 3 cm abweichen.
Abrechnung nach Auftragsfläche in Horizontalprojektion.
Menge: 665,000 m2

**01.14.0003 Rasenansaat RSM 2.3 - ebene Flächen**
*** Bezugsbeschreibung
Rasen ansäen gem. DIN 18917
RSM 2.3 Gebrauchsrasen - Spielrasen,
Saatgutmenge 25 g/m2,
Neigung bis max. 1:4.
Nachweis der Beschaffenheit durch Vorlage des Mischungsnummernbescheides,
Abrechnung in der Horizontalprojektion.
Menge: 3060,000 m2

**01.14.0004 jedoch Rasenansaat RSM 2.3 - geneigte Flächen**
*** wie Position 01.14.0003
jedoch Gebrauchsrasen Standard, RSM 2.3 - geneigte Flächen
Böschungsneigung 1:4 bis 1:2
Menge: 665,000 m2

**01.14.0005 Düngung der Rasenflächen - ebene Flächen**
*** Bezugsbeschreibung
Düngung der Rasenflächen - ebene Flächen
Rasenvolldünger mit Langzeitstickstoff flach in den Oberboden nach Herstellerangaben einarbeiten.
Neigung bis max. 1:4.
Düngemenge je m2: mind. 30g.
mindest Nährstoffgehalte:
16% N, 12% P2O5, 14% K2O, 2% MgO, 0,1% Fe.
Abrechnung in der Horizontalprojektion.
Menge: 3060,000 m2

**01.14.0006 jedoch Düngung der Rasenflächen - geneigte Flächen**
*** wie Position 01.14.0005
jedoch Düngung der Rasenflächen - geneigte Flächen
Böschungsneigung 1:4 bis 1:2
Menge: 665,000 m2

#### Titel 01.15 591 Baustelleneinrichtung

**01.15.0001 Einholen der Verkehrsrechtlichen Anordnung**
Einholen der verkehrsrechtlichen Anordnung
für die Baustellenbeschilderung und -sicherung.
Die verkehrsrechtliche Anordnung ist 4 Wochen vor festgelegtem Baubeginn einzuholen und dem AG vorzulegen.
Die Gebühr für das Einholen der verkehrsrechtlichen Anordnung inkl. ggf. nötiger Verlängerung ist in die Position einzukalkulieren.
Diese Pauschale gilt für die gesamte Bauzeit bis zur Fertigstellung und wird nur einmal vergütet.
Menge: 1,000 St

**01.15.0002 Verkehrszeichen aufstellen**
Verkehrszeichen aufstellen
nach STVO, Oberfläche retroreflektierend, mit Aufstellvorrichtung, aufstellen, über die gesamte Bauzeit vorhalten, ggf. umsetzen und nach Fertigstellung beräumen.
Ausführung gemäß dem vom AN beizustellenden Verkehrs- und Baustellensicherungsplan, Dauer gemäß verkehrsrechtliche Anordnung.
Gefahrenzeichen nach StVO, z.B. VZ 101, VZ123. Vorsicht Baustelle usw.
Gefahrenzeichen nach StVO, z.B. VZ 250, VZ283, uneingeschränktes Halteverbot. usw.
Richtzeichen nach StVO, z.B. VZ 250, VZ283, Richtschild "Umleitung"usw.
Zusatzzeichen StVO, z. B. für Geltungszeitraum usw.
Verkehrsbake nach StVO, z.B. VZ 605-10. usw.
Menge: 6,000 St

**01.15.0003 Baustellenüberfahrt aus Asphalttragdeckschicht herstellen**
Baustellenüberfahrt aus Asphalttragdeckschicht herstellen
Tragdeckschicht-Mischgut als einschichtige Befestigung zum Schutz von vorhandenen Wegebelägen und Bordsteinen bei Überfahrung liefern und einbauen, gem. DIN 1995 Teil 1,
aus Mineralstoffgemisch der Körnung 0/16,
Bindemittel: Straßenbaubitumen, Bindemittelsorte: 70/100, Bindemittelgehalt: >/- 5,2 M.-%,
Einbau von Hand, in Flächen mit Randeinfassung, seitliche Abböschung mit Neigung 2 zu 1 anlegen und verdichten.
Baustellenüberfahrt für den Zeitraum der vertraglich vereinbarten Bauzeit vorhalten sowie fachgerechter Rückbau nach Beendigung der Baumaßnahme. Anfallendes Material fachgerecht entsorgen. Der Entsorgungsnachweis ist zu erbringen.
Abrechnung in der Horizontalprojektion.
Menge: 40,000 m2

**01.15.0004 Bauzaun liefern, aufstellen, vorhalten und abräumen**
*** Bezugsbeschreibung
Bauzaun liefern, aufstellen, vorhalten und abräumen
Bauzaun versetzbar, auf unbefestigtem Untergrund, aus Einzelelementen mit verzinktem Stahlrohrrahmen und Vergitterung inkl. Stützenfüße aus Beton, inkl. Einfachverschraubung (jeweils eine Schelle je Bauzaun) und sämtlicher notwendiger Kleinteile, liefern und aufstellen.
Zaunoberkante über Oberfläche Gelände 2 m,
Für die Dauer der Bauzeit vorhalten, regelmäßig prüfen, Verschraubung nachziehen, ggf. ergänzen und nach Abschluss der Bauarbeiten zurückbauen und abfahren.
Der Bauzaun ist ständig geschlossen zu halten. Ggf. notwendige Aussteifungen zur Standsicherheit sind einzukalkulieren.
Menge: 50,000 m

**01.15.0005 jedoch Bauzaun-Tor liefern, aufstellen, vorhalten und abräumen**
*** wie Position 01.15.0004
jedoch Bauzauntor (zweiflügelig) mit Rollen und Gelenk, Breite 3,50 m,
abschließbar (Kette, mind. 5 mm stark und Vorhängezahlenschloss,
4-stellig).
Mit dem Bauzaun der Vorposition fachgerecht verbinden
(Einfachverschraubung) und dauerhaft geschlossen halten.
Während der Bautätigkeit ist das Zauntor täglich nach
Feierabend zu verschließen.
Menge: 1,000 St

**01.15.0006 Bauachsen einmessen und vermarken**
Bauachsen einmessen und vermarken
Bauachsen nach Lageplan und Entwurf des Auftraggebers für das Bauobjekt einmessen und vermarken
Es werden digitale Daten übergeben.
Die Beschaffung von Festpunkten in Baugebieten anhand von amtlichen Lage-und Höhenfestpunkten hat der AN selbstständig durchzuführen und wird nicht gesondert vergütet.
Mit Einzurechnen sind die Herstellung der erforderlichen Höhenfestpunkte sowie die Absteckung der Achsen durch ein Vermessungsbüro, das Sichern der Punkte, Liefern und Sichern der Absteckzeichen sowie das Vorhalten der Meßgeräte und Meßpunkte.
Abschnittsweises oder mehrmaliges Abstecken durch das Vermessungsbüro bzw. die Wiederherstellung von während der Baudurchführung verlorengegangenen Punkten wird nicht gesondert vergütet.
Menge: 1,000 St

**01.15.0007 Bauschild mit Beschriftung, witterungsbeständig mit Tragkonstruktion liefern, aufstellen**
Herstellung und Lieferung einer Bautafel,
Abmessung B x H, 5000 x 3000 mm,
nach Vorgabe des AG, Datei zum Druck wird vom AG an AN übergeben
Material: Kunststofftafel B x H 5000 x 3000 mm, weiß
Beschriftung: komplett als 4c-Digitaldruck mit
Schutzlaminat Haltbarkeit: bis zu 1 Jahr
anzuliefernde Tragkonstruktion, wahlweise Holz
(Kanthölzer 10x10 cm) oder Stahl,
Dimensionierung der Konstruktion entsprechend Statik -
für die Statik ist die Firma verantwortlich.
Höhe Unterkante Schild mind. 2,50 m,

Bauschild herstellen, liefern und aufbauen inkl.
Fundamente.
Nach Fertigstellung wieder abräumen und fachgerecht
entsorgen.
Menge: 1,000 St

#### Titel 01.16 593 Sicherungsmaßnahmen

**01.16.0001 Schutz für Baumstamm StU 40-80 cm liefern und einbauen**
*** Bezugsbeschreibung
Baumstammschutz gemäß DIN 18920/ 2014-07 und R SBB 2023 gegen mechanische Schäden liefern und aufstellen.
Für die Dauer der vertraglichen Ausführungsfrist vorhalten, unterhalten und nach Abschluss der
Baumaßnahme abbauen und fachgerecht entsorgen.
Der Mantel darf den Baumstamm und die Wurzelanläufe nicht berühren.
Polsterung des Stammes mit flexiblen Kunststoff-Drainrohren.
Mantel aus Brettern, 24 mm dick, lückenlos befestigen.
Mantelhöhe mindestens 3,00 m.
Stammumfang über 40 bis 80 cm.
Menge: 1,000 Stk

**01.16.0002 jedoch Schutz für Baumstamm StU 81-120 cm liefern und einbauen**
*** wie Position 01.16.0001
jedoch Schutz für Baumstamm StU 81-120 cm liefern, einbauen
Menge: 3,000 Stk

**01.16.0003 jedoch Schutz für Baumstamm StU 121-160 cm liefern, einbauen**
*** wie Position 01.16.0001
Menge: 2,000 Stk

**01.16.0004 jedoch Schutz für Baumstamm StU 161-200 cm liefern, einbauen**
*** wie Position 01.16.0001
Menge: 4,000 Stk

**01.16.0005 jedoch Schutz für Baumstamm StU 201-240 cm liefern, einbauen**
*** wie Position 01.16.0001
Menge: 2,000 Stk

**01.16.0006 jedoch Schutz für Baumstamm StU 241-280 cm liefern, einbauen**
*** wie Position 01.16.0001
Menge: 1,000 Stk

**01.16.0007 Schutz für Baumwurzelbereich herstellen**
Schutz für Baumwurzelbereich zum Schutz vor Verdichtung herstellen und während der Bauzeit vorhalten und unterhalten.
Pflanzendecken, Laub und sonstige organische Stoffe von der Oberfläche des Wurzelbereichs vorher entfernen und nach Wahl des AN verwerten.
Schutzschicht aus mind 20 cm Kiessand 0/32 mm auf Trennvlies mind. 300 g/m2 aufbringen und mit Stahlplatten, Baggermatratze oder dgl. verrutschsicher abdecken.
bei großformatigen Abdeckungen Fugen für das Versickern von Regenwasser vorsehen
Wurzelabdeckungen nur in Vor-Kopf-Arbeit auflegen, beziehungsweise im Rückwärtsgang wieder aufnehmen
Ungeschützte, insbesondere feucht und / oder lehmige Böden im Baumwurzelbereich nicht befahren und belasten
Schutz nach Beendigung der Bauarbeiten entfernen.
Oberfläche von Hand lockern.
Menge: 60,000 m2

**01.16.0008 Lastverteilungsplatten liefern, verlegen**
Stahlplatte Lastverteilungsplatte als zusätzlichen Schutz bestehender Leitungstrassen oder des Wurzelbereichs von Bäumen liefern, fachgerecht verlegen und nach Abschluss der Maßnahme zurückbauen.
Untergrund Rasenflächen, Wegeflächen aus wassergebundener Wegedecke, Einfassungen aus 1-Zeiler aus Pflaster,
einschl. Lieferung und Rückbau notwendigem Ausgleichsmaterial zum ebenen Aufliegen der Platten
Befahrbarkeit durch Lkw ist zu gewährleisten.
Größe und Stärke nach statischen und konstruktiven Erfordernissen.
Leistung einschließlich Lieferung aller notwendiger Materialien, aller erforderlichen Nebenarbeiten und Nachweise.
Menge: 30,000 m2

#### Titel 01.17 594 Abbruchmaßnahmen

**01.17.0001 Abbruch Tennenbelag Laufbahn**
Tennenbelag bestehend aus ca. 0-16 cm Deckschicht und 16-20 cm Zwischenschicht, bewachsen mit Gras und Kräutern abbrechen, aufnehmen, auf der Baustelle transportieren und
auf geordnete Haufwerke zur Entsorgung lagern.
Aufbruchtiefe im Mittel 18 cm
Transportentfernung bis 150 m.
Aufbruchmaterial ist fachgerecht für die Aushubüberwachung in Mieten zu
500 m³ auf der BE-Fläche zwischenzulagern.
Material gem. Gutachten >Z2.
Entsorgung anfallender Stoffe wird über entsprechende Entsorgungsposition vergütet
Menge: 1600,000 m2

**01.17.0002 Abbruch Tragschichten**
Tragschichtmaterial abbrechen, aufnehmen, auf der Baustelle transportieren und
auf geordnete Haufwerke lagern.
Transportentfernung bis 150 m.
Packlage aus Steinen mit Kantenlänge 13 cm,
Schichtstärke bis ca. 45 cm,
Abrechnung erfolgt nach Aufmaß in der Horizontalprojektion.
Bereiche: Abbruch Tennenbelag, Schotterflächen, Pflaster- und Plattenbeläge, Straßenquerung für Anschluss TW-Leitung
Menge: 40,000 m3

**01.17.0003 Abbruch Sandgrube**
Kies-Sandgemisch bis zu einer Tiefe von 0,5 m abbrechen, aufnehmen, auf der Baustelle transportieren und auf geordnete Haufwerke zur Entsorgung oder späteren Wiedereinbau lagern.
Transportentfernung bis 150 m.
Bereich: Weitsprunggrube
Menge: 20,000 m3

**01.17.0004 Abbruch Ortbeton-Fläche**
Ortbeton-Fläche abbrechen, aufnehmen, auf der Baustelle transportieren und
auf geordnete Haufwerke zur Entsorgung lagern.
Dicke bis 20 cm, unbewehrt,
Transportentfernung bis 150 m.
Entsorgung anfallender Stoffe wird über entsprechende Entsorgungsposition vergütet.
Abrechnung im eingebauten Zustand.
Menge: 35,000 m2

**01.17.0005 Abbruch Einfassungen**
Einfassungen aus Beton abbrechen
Kantensteine und Borde aus Beton, Maße 8 bis 12/15 cm x 20 bis 30 cm  x 100 cm
incl. Betonfundament und Rückenstütze abbrechen, aufnehmen, auf der Baustelle transportieren und
auf geordnete Haufwerke zur Entsorgung lagern.
Transportentfernung bis 150 m.
Entsorgung anfallender Stoffe wird über entsprechende Entsorgungsposition vergütet
Bereiche: Einfassungen um sämtliche befestigte Flächen (Pflasterflächen, Laufbahn etc.)
Menge: 520,000 lfm

**01.17.0006 Abbruch Treppenstufen inkl. Fundamente aus Beton**
Treppenstufen aus Beton inkl. Rückenstütze, Fundament und Tragschichten abbrechen, aufnehmen, auf der Baustelle transportieren und auf geordnete Haufwerke zur Entsorgung lagern.
Transportentfernung bis 150 m.
Treppenanlagen in drei Einzelbereichen
2 x 8 Stufen (3 m breit)
1 x 5 Stufen (1 m breit)
Entsorgung anfallender Stoffe wird über entsprechende Entsorgungsposition vergütet.
Bereich: seitliche Stützmauer Tribüne
Menge: 6,000 m3

**01.17.0007 Abbruch Sitzbank ohne Lehne**
Bank aus Holz ohne Lehne inkl. Betonfundament abbrechen, aufnehmen, auf der Baustelle transportieren und
auf geordnete Haufwerke zur Entsorgung lagern.
Füße und Sitzauflage aus Vollholz
Transportentfernung bis 150 m.
Entsorgung anfallender Stoffe wird über entsprechende Entsorgungsposition vergütet
Menge: 1,000 Stk

**01.17.0008 Abbruch Barriere**
Barriere inkl. Fundament abbrechen, aufnehmen, auf dem Baufeld transportieren und getrennt nach Materialien auf geordneten Haufwerken zur Entsorgung lagern.
Höhe Barriere ca. 1,10m, Pfostendurchmesser ca. bis 6 cm
Feldlänge / Pfostenabstand ca. 2,50m
Material Barriere und Pfosten: Stahlrohr, lackiert
Fundament: Beton, ca. 0,40 x 0,40 x 0,50 m
Abbruch Barriere im Bereich Kampfbahn
Entsorgung anfallender Stoffe wird über entsprechende Entsorgungsposition vergütet
Menge: 320,000 lfm

**01.17.0009 Abbruch Stoßkreis**
vorhandenen Stoßkreis aus Beton abbrechen, aufnehmen, auf der Baustelle transportieren und
auf geordnete Haufwerke zur Entsorgung lagern.
Transportentfernung bis 150 m.
Durchmesser: ca. 2,15 m, Dicke: ca. 13 cm,
Fundamenthöhe: ca. 15. cm stark.
Entsorgung Beton wird über entsprechende Entsorgungsposition vergütet.
Menge: 11,000 m2

**01.17.0010 Abbruch Absprungbalken inkl. Entsorgung**
Abbruch Absprungbalken inkl. Einbauwanne.
Abmessung: ca. 122 x 34 x 10 cm, Fudament: ca. 140 x 55 x 20 cm.
Material ist fachgerecht zu entsorgen.
Entsorgung Betonfundament wird über entsprechende
Entsorgungsposition vergütet.
Menge: 2,000 Stk

**01.17.0011 Abbruch div. Masten**
Masten inkl. Fundament abbrechen
Fahnenmasten und Volleyballmasten aus Stahlrohr inkl. Fundamente abbrechen, aufnehmen, auf dem Baufeld transportieren und nach Materialien getrennt auf geordneten
Haufwerken zur Entsorgung lagern.
Transportentfernung bis 150 m.
Abmessungen Fundamente aus Beton: bis ca. 0,80 x 0,80 x 1,20 m
Entsorgung anfallender Stoffe wird über entsprechende Entsorgungsposition vergütet
Menge: 9,000 Stk

**01.17.0012 Abbruch fest eingebautes Großspielfeldtor**
Fußballtrainingstor, Maße ca. 7.42 m x 2,60 m, untere Ausladung: ca. 1,60 m, obere Ausladung: ca. 0,80 m.
ohne Räder, inkl. Tornetz, Pfosten hinter Toren, allen Kleinteilen, Bodenhülsen und Fundamenten abbrechen, aufnehmen, auf dem Baufeld transportieren und nach Materialien getrennt auf geordneten
Haufwerken zur Entsorgung lagern.
Transportentfernung bis 150 m.
Abmessungen Fundamente aus Beton: bis ca. 0,30 x 0,30 x 0,60 m
Verfüllung der Fundamentlöcher mit bauseits lagernden Boden.
Entsorgung anfallender Stoffe wird über entsprechende Entsorgungsposition vergütet
Menge: 2,000 Stk

**01.17.0013 Abbruch Trainerkabinen**
Trainerkabinen abbrechen, aufnehmen, auf dem Baufeld transportieren und getrennt nach Materialien auf geordneten Haufwerken zur Entsorgung lagern.
Abmessungen ca. L 3,50 m x B 1,6 m x H 2,4 m
Material: Stahlrahmen und Wellblechverkleidung und -dach
Entsorgung anfallender Stoffe wird über entsprechende Entsorgungsposition vergütet
Menge: 2,000 Stk

*Hinweis: SONSTIGES*

**01.17.0014 Hindernis, unbew. Beton, im Boden abbrechen**
*** Bezugsbeschreibung
Hindernisse und Fundamente aus unbewehrtem Beton im Boden abbrechen, aufnehmen, auf dem Baufeld transportieren und auf geordneten
Haufwerken zur Entsorgung lagern.
Tiefe unter OK Gelände bis zu 2,00 m, im Mittel bei 1,00 m, Zerkleinern von Bauschutt auf Kantenlänge < 600 mm, Abrechnung erfolgt nach Aufmaß des Rauminhaltes der Fundamente.
Inkl. Erdarbeiten: Freilegen und anschließend Verfüllen Baugrube mit bauseits vorhandenem Material und lagenweise Verdichten.
Entsorgung anfallender Stoffe wird über entsprechende Entsorgungsposition vergütet.
Menge: 5,000 m3

**01.17.0015 jedoch Hindernis aus bewehrtem Beton im Boden abbrechen**
*** wie Position 01.17.0014
Hindernisse und Fundamente aus bewehrtem Beton im Boden abbrechen
Menge: 5,000 m3

**01.17.0016 Hindernis aus Stahl abbrechen**
Hindernis im Boden aus Stahl, abbrechen, in transportable Teilstücke zerlegen und auf der Baustelle bis zur Entsorgung auf Haufwerk setzen.
In Beton eingebaute Stahlteile werden dem bewehrtem Betonhindernis der Vorposition zugerechnet. Einzelgröße: über 0,05 t.
Entsorgung anfallender Stoffe wird über entsprechende Entsorgungsposition vergütet.
Menge: 2,500 t

#### Titel 01.18 596 Materialentsorgung

**01.18.0001 Deklarationsanalyse Boden**
*** Bezugsbeschreibung
Probeentnahme, Analyse und Bewertung von bauseitig lagerndem Haufwerk
gem. ErsatzbaustoffV - Mindestuntersuchungsprogramm bei unspezifischem
Verdacht (Feststoff und Eluat).
Leistungen sind durch ein für die Probenahme und Laboruntersuchung
akkreditiertes Prüflabor zu erbringen.
- Haufwerksbeprobung nach ErsatzbaustoffV und nach den Empfehlungen des Leitfadens zur Probenahme und Untersuchung von mineralischen Abfällen im Hoch- und Tiefbau
eine Deklarationsanalyse entspricht 2 Mischproben aus je 18 Einzelproben:
- Probenahme ist in allen Teilschritten zu protokollieren
- Analysen nach ErsatzbaustoffV §8, §9 und §14, Anlage 1 Tabelle 3 und 4 sowie Anlage 5.
- Auswertung der Mischproben und Bewertung nach ErsatzbaustoffV §10, §15
- Zuordnung des Abfallschlüssels gem. Verordnung über das Europäische
  Abfallverzeichnis (AVV) bzw. DepV
Alle anfallenden Gebühren sind einzukalkulieren.
Analyse nur in Abstimmung mit örtlicher Bauüberwachung.
Menge: 3,000 Stk

**01.18.0002 jedoch Zulage für Deklarationsanlayse Boden nach DepV**
*** wie Position 01.18.0001
jedoch Zulage für erweiterte Untersuchung der Deklarationsanalyse Boden nach der aktuellsten DepV.
Menge: 1,000 Stk

**01.18.0003 Deklarationsanalyse Bauschutt**
Probeentnahme, Analyse und Bewertung von bauseitig lagerndem Haufwerk
gem. ErsatzbaustoffeV - Mindestuntersuchungsprogramm bei unspezifischem
Verdacht (Feststoff und Eluat).
Leistungen sind durch ein für die Probenahme und Laboruntersuchung
akkreditiertes Prüflabor zu erbringen.
- Haufwerksbeprobung nach ErsatzbaustoffeV, eine Deklarationsanalyse entspricht 2 Mischproben aus je 18 Einzelproben:
- Probenahme ist in allen Teilschritten zu protokollieren
- Analysen nach ErsatzbaustoffeV §8, §9 und §14, Anlage 1 Tabelle 3 und 4 sowie Anlage 5.
- Auswertung der Mischproben und Bewertung nach ErsatzbaustoffeV §10, §15
- Zuordnung des Abfallschlüssels gem. Verordnung über das Europäische
  Abfallverzeichnis (AVV) bzw. DepV
Alle anfallenden Gebühren sind einzukalkulieren.
Analyse nur in Abstimmung mit örtlicher Bauüberwachung.
Menge: 1,000 Stk

**01.18.0004 Probeentnahme, Analyse und Bewertung von bauseitig lagerndem Oberboden**
Probeentnahme, Analyse und Bewertung von bauseitig lagerndem Oberboden
gem. BBodenschV nach Wirkungspfad Mensch.
Leistungen sind durch ein für die Probenahme und Laboruntersuchung akkreditiertes Prüflabor zu erbringen.
- Haufwerksbeprobung nach PN98, Deklarationsanalyse entspricht 2 Mischproben aus je 18 Einzelproben
- Probenahme ist in allen Teilschritten zu protokollieren
Alle anfallenden Gebühren sind einzukalkulieren.
Analyse nur in Abstimmung mit örtlicher Bauüberwachung.
Menge: 1,000 Stk

**01.18.0005 Entsorgung biologisch abbaubare Abfälle- 20 02 01**
Entsorgung biologisch abbaubare Abfälle- 20 02 01
Abfallbezeichnung: Siedlungsabfälle Garten- und Parkabfälle, nicht gefährlich,
- ungefährlicher Abfall zur Beseitigung
- Zuordnungswert nach ErsatzbaustoffeV bzw. DepV
Herkunft:
- Haufwerk Grasnarbe, Laub
Leistungen:
von Haufwerk aufnehmen, laden, transportieren und entsorgen.
Abrechnung nach t auf der Grundlage des Wiegescheines und vollständiger gesetzeskonformer Nachweisführung.
Menge: 680,000 t

**01.18.0006 Entsorgung Beton - 17 01 01**
Abfallbezeichnung: Gemische aus oder getrennte Fraktionen von Beton, Ziegeln, Fliesen und Keramik
- ungefährlicher Abfall zur Beseitigung
- Zuordnungswert nach ErsatzbaustoffV bzw. DepV
Herkunft:
- Haufwerke aus Beton, Rückbau Fundament, Einfassungen, Wegeflächen usw.
Leistungen:
von Haufwerk aufnehmen, laden, transportieren und entsorgen.
Abrechnung nach t auf der Grundlage des Wiegescheines und vollständiger gesetzeskonformer Nachweisführung.
Menge: 180,000 t

**01.18.0007 Entsorgung armierter Beton - 17 01 01**
Abfallbezeichnung: Gemische aus oder getrennte Fraktionen von Beton, Ziegeln, Fliesen und Keramik
- ungefährlicher Abfall zur Beseitigung
- Zuordnungswert nach ErsatzbaustoffV bzw. DepV
Herkunft:
- Haufwerke aus armiertem Beton, Rückbau armierter Fundamente, usw.
Leistungen:
von Haufwerk aufnehmen, laden, transportieren und entsorgen.
Abrechnung nach t auf der Grundlage des Wiegescheines und vollständiger gesetzeskonformer Nachweisführung.
Menge: 10,000 t

**01.18.0008 Entsorgung Tennenbelag**
Entsorgung Tennenbelag,
Abfallbezeichnung: Tennenbelag
- Zuordnungswert nach ErsatzbaustoffeV bzw. DepV
Leistungen:
laden von Haufwerk, transportieren und entsorgen.
Abrechnung nach t auf der Grundlage des Wiegescheines und vollständiger gesetzeskonformer Nachweisführung.
Menge: 360,000 t

**01.18.0009 Entsorgung Boden und Steine - 20 02 02**
Entsorgung Boden und Steine - 20 02 02
Abfallbezeichnung: Bodenmaterial aus dem Bereich Gartenbau, Landschaftspflege
- ungefährlicher Abfall zur Beseitigung
- Zuordnungswert nach ErsatzbaustoffeV bzw. DepV
Herkunft:
- Haufwerke aus Gemischen aus Steinen und organischen Bestandteilen vom Sieben des Oberbodens
Leistungen:
von Haufwerk aufnehmen, laden, transportieren und entsorgen.
Abrechnung nach t auf der Grundlage des Wiegescheines und vollständiger gesetzeskonformer Nachweisführung.
Menge: 20,000 t

**01.18.0010 Entsorgung gemischte Metalle - 170407**
Entsorgung Metalle - 170407
- ungefährlicher Abfall zur Beseitigung
- gemischte Metalle 170407
Herkunft:
- Haufwerke aus Ausbaustoffen, Rückbau Armierung, Einbauten, Hindernisse aus Stahl, Zaunmatten /-pfosten etc.
Leistungen:
von Haufwerk aufnehmen, laden, transportieren und entsorgen.
Abrechnung nach t auf der Grundlage des Wiegescheines und vollständiger gesetzeskonformer Nachweisführung.
Menge: 10,000 t

**01.18.0011 Entsorgung Boden, Steine und Baggergut (BM-0*)**
Entsorgung Boden, Steine und Baggergut - 170504 Bodenmaterial der Klassen 0* (BM-0*)
Abfallbezeichnung: Bau- und Abbruchabfälle Boden, Steine und Baggergut
- ungefährlicher Abfall zur Beseitigung
- Zuordnungswert nach ErsatzbaustoffV 0* (BM-0*),
- mineralischer Anteil bis 10%
Herkunft:
- Haufwerke aus Bodengemischen, überschüssiger Boden aus Flächenabtrag
Leistungen:
von Haufwerk aufnehmen, laden, transportieren und entsorgen.
Abrechnung nach t auf der Grundlage des Wiegescheines und vollständiger gesetzeskonformer Nachweisführung.
Menge: 510,000 t

**01.18.0012 Entsorgung Boden, Steine und Baggergut (BM-F0*)**
Entsorgung Boden, Steine und Baggergut - 170504 Bodenmaterial der Klassen F0* (BM-F0*)
Abfallbezeichnung: Bau- und Abbruchabfälle Boden, Steine und Baggergut
- ungefährlicher Abfall zur Beseitigung
- Zuordnungswert nach ErsatzbaustoffV F0* (BM-F0*)
- mineralischer Anteil bis 10%
Herkunft:
- Haufwerke aus Bodengemischen, überschüssiger Boden aus Flächenabtrag
Leistungen:
von Haufwerk aufnehmen, laden, transportieren und entsorgen.
Abrechnung nach t auf der Grundlage des Wiegescheines und vollständiger gesetzeskonformer Nachweisführung.
Menge: 90,000 t

**01.18.0013 Entsorgung Boden, Steine und Baggergut (BM-F1)**
Entsorgung Boden, Steine und Baggergut - 170504  Bodenmaterial der Klassen F1 (BM-F1)
Abfallbezeichnung: Bau- und Abbruchabfälle Boden, Steine und Baggergut
- ungefährlicher Abfall zur Beseitigung
- Zuordnungswert nach ErsatzbaustoffV F1 (BM-F1)
- mineralischer Anteil bis 50%
Herkunft:
- Haufwerke aus Bodengemischen, überschüssiger Boden aus Flächenabtrag
Leistungen:
von Haufwerk aufnehmen, laden, transportieren und entsorgen.
Abrechnung nach t auf der Grundlage des Wiegescheines und vollständiger gesetzeskonformer Nachweisführung.
Menge: 90,000 t

**01.18.0014 Entsorgung Boden, Steine und Baggergut (BM-F2)**
Entsorgung Boden, Steine und Baggergut - 170504  Bodenmaterial der Klassen F2 (BM-F2)
Abfallbezeichnung: Bau- und Abbruchabfälle Boden, Steine und Baggergut
- ungefährlicher Abfall zur Beseitigung
- Zuordnungswert nach ErsatzbaustoffV F2 (BM-F2)
- mineralischer Anteil bis 50%
Herkunft:
- Haufwerke aus Bodengemischen, überschüssiger Boden aus Flächenabtrag
Leistungen:
von Haufwerk aufnehmen, laden, transportieren und entsorgen.
Abrechnung nach t auf der Grundlage des Wiegescheines und vollständiger gesetzeskonformer Nachweisführung.
Menge: 90,000 t

**01.18.0015 Entsorgung Boden, Steine und Baggergut (BM-F3)**
Entsorgung Boden, Steine und Baggergut - 170504  Bodenmaterial der Klassen F3 (BM-F3)
Abfallbezeichnung: Bau- und Abbruchabfälle Boden, Steine und Baggergut
- ungefährlicher Abfall zur Beseitigung
- Zuordnungswert nach ErsatzbaustoffV F3 (BM-F3)
- mineralischer Anteil bis 50%
Herkunft:
- Haufwerke aus Bodengemischen, überschüssiger Boden aus Flächenabtrag
Leistungen:
von Haufwerk aufnehmen, laden, transportieren und entsorgen.
Abrechnung nach t auf der Grundlage des Wiegescheines und vollständiger gesetzeskonformer Nachweisführung.
Menge: 90,000 t

**01.18.0016 Entsorgung Bauschuttgemische - 17 01 07 - Recycling-Baustoff der Klasse 1 (RC-1)**
Entsorgung Bauschuttgemische - 17 01 07 - Recycling-Baustoff der Klasse 1 (RC-1)
Abfallbezeichnung: Gemische aus oder getrennte Fraktionen von Beton, Ziegeln, Fliesen und Keramik
- ungefährlicher Abfall zur Beseitigung
- Zuordnungswert nach ErsatzbaustoffV Klasse 1 (RC-1)
Herkunft:
- Haufwerke aus Schotter-/ Bauschutt-Bodengemisch, überschüssiges Material aus Flächenabtrag, Tragschichtmaterial o.ä.
Leistungen:
von Haufwerk aufnehmen, laden, transportieren und entsorgen.
Abrechnung nach t auf der Grundlage des Wiegescheines und vollständiger gesetzeskonformer Nachweisführung.
Menge: 1170,000 t

**01.18.0017 Entsorgung Bauschuttgemische - 17 01 07 - Recycling-Baustoff der Klasse 2 (RC-2)**
Entsorgung Bauschuttgemische - 17 01 07 - Recycling-Baustoff der Klasse 2 (RC-2)
Abfallbezeichnung: Gemische aus oder getrennte Fraktionen von Beton, Ziegeln, Fliesen und Keramik
- ungefährlicher Abfall zur Beseitigung
- Zuordnungswert nach ErsatzbaustoffV Klasse 2 (RC-2)
Herkunft:
- Haufwerke aus Schotter-/ Bauschutt-Bodengemisch, überschüssiges Material aus Flächenabtrag, Tragschichtmaterial o.ä.
Leistungen:
von Haufwerk aufnehmen, laden, transportieren und entsorgen.
Abrechnung nach t auf der Grundlage des Wiegescheines und vollständiger gesetzeskonformer Nachweisführung.
Menge: 390,000 t

**01.18.0018 Entsorgung Bauschuttgemische - 17 01 07 - Recycling-Baustoff der Klasse 3 (RC-3)**
Entsorgung Bauschuttgemische - 17 01 07 - Recycling-Baustoff der Klasse 3 (RC-3)
Abfallbezeichnung: Gemische aus oder getrennte Fraktionen von Beton, Ziegeln, Fliesen und Keramik
- ungefährlicher Abfall zur Beseitigung
- Zuordnungswert nach ErsatzbaustoffV Klasse 3 (RC-3)
Herkunft:
- Haufwerke aus Schotter-/ Bauschutt-Bodengemisch, überschüssiges Material aus Flächenabtrag, Tragschichtmaterial o.ä.
Leistungen:
von Haufwerk aufnehmen, laden, transportieren und entsorgen.
Abrechnung nach t auf der Grundlage des Wiegescheines und vollständiger gesetzeskonformer Nachweisführung.
Menge: 390,000 t

### Titel 02 700 Baunebenkosten

#### Titel 02.01 760 Allgemeine Baunebenkosten

**02.01.0001 Dokumentation Gesamtbaumaßnahme**
Dokumentation Gesamtbaumaßnahme
Für die gesamte Baumaßnahme sind vom Auftragnehmer anzufertigen und
mit der Abnahme, spätestens jedoch mit der Schlussrechnung dem
Auftraggeber zu übergeben:

Revisions- und Bestandsplan
Der Plan enthält alle vom AN hergestellten Schächte und Leitungen mit
Angabe der Rohrsohlen und Querschnitte und alle hergestellten
Oberflächen (befestigt und unbefestigt), Einbauten, Bäume u.ä.

Anlagenherstellerdokumentation (Herstellernachweis)
2 fach, inkl. Zusammenstellung der wichtigsten technischen Daten, inkl.
aller für einen sicheren und wirtschaftlichen Betrieb erforderlichen Betriebs-
und Wartungsanleitungen nach DIN 8418, inkl. Protokoll über eine
Einweisung des Wartungs-und Bedienungspersonals.

Die digitale Grundlage im dwg Format bildet die Grundlage der
Abrechnung (SR) und muss mit der Schlussrechnung eingereicht werden.
Übergabe als Ausdruck 2-fach, farbig (Massstab mind. 1:200) und in
digitaler Form als pdf und dwg Datei. Die Grundlagendatei der Planung
und das Bestandsaufmass des Vermessers stehen zur Ergänzung zur
Verfügung.
Darstellung analog FLL Richtlinie "Abrechnung von Baumaßnahmen"
durch einen anerkannten Vermesser.

Der Dokumentation ist eine Liste der Anlagen beizufügen, die einer Überwachungspflicht aufgrund öffentlich - rechtlicher Vorschriften unterliegen; inkl. Prüffristen.

Alle Unterlagen sind in deutscher Sprache zu liefern.
Ablage / Sortierung gemäß Vorgaben AG/BÜ
Menge: 1,000 Stk

#### Titel 02.02 790 Sonstige Baunebenkosten

**02.02.0001 Revisionsvermessung**
Aufmaß der fertiggestellten Baumaßnahme durch ein anerkanntes Vermesserbüro.
Der zu erstellende Vermesserplan enthält alle hergestellten Oberflächen (befestigt und unbefestigt), Einbauten, Bäume u.ä. mit Höhenangaben.
Alle Flächen und Längen müssen fortlaufend gekennzeichnet werden, inkl. Angabe der entsprechenden Abrechnungsmenge und Einheit.
Die digitale Grundlage im dwg-Format bildet die Grundlage der Abrechnung. Sie muss zur Schlussrechung vorliegen!
Übergabe als Ausdruck 3-fach, farbig, Maßstab mind.1:200 und in digitaler Form als dwg- und pdf-Datei auf USB-Stick. Die Grundlagendatei der Planung steht als Ergänzung zur Verfügung.
Darstellung analog der FLL-Richtlinie "Abrechnung von Baumaßnahmen".
Menge: 1,000 Stk
